# Piso térreo ventilado de betão armado de 20+4 cm de altura

- Propriedade do ficheiro: CYPE INGENIEROS, S.A.
- Formato: FIEBDC-3/2002
- Âmbito geográfico: Moçambique
- Custos indirectos: 3.00 %
- IVA: 17.00 %

## A Acondicionamento do terreno

### AN Nivelação

#### ANS Massames

**ANS021** m² Piso térreo ventilado de betão armado de 20+4 cm de altura, sobre cofragem perdida de módulos de polipropileno reciclado Módulo Soliglú "DALIFORMA", realizado com betão C25/30 (XC1(P); D12; S3; Cl 0,4) fabricado em central, e betonagem com grua, e malha electrossoldada AR50 de aço A500 EL sobre separadores homologados, em camada de compressão de 4 cm de espessura.
Formação de piso térreo ventilado de betão armado de 20+4 cm de altura, sobre cofragem perdida de módulos de polipropileno reciclado composto por peças Módulo Soliglú "DALIFORMA", realizado com betão C25/30 (XC1(P); D12; S3; Cl 0,4) fabricado em central, e betonagem com grua, e malha electrossoldada AR50 100x300 mm de aço A500 EL como armadura de distribuição, colocada sobre separadores homologados em camada de compressão de 4 cm de espessura; apoiada toda ela sobre base de betão de limpeza (não incluída neste preço). Inclusive cortes de peças, realização de aberturas para a passagem de tubos de ventilação, canalizações e tubagens das instalações, colocação de um painel de poliestireno expandido de 2 cm de espessura para a execução de juntas de retracção e encaixe ou ligação dos elementos exteriores (caixas, sumidouros, sifões de pavimento, etc.) das redes de instalações executadas sob o piso térreo.
Inclui: Marcação da disposição das peças. Colocação e montagem das peças. Realização dos orifícios de passagem. Colocação dos elementos para passagem de instalações. Colocação da malha electrossoldada. Betonagem e compactação do betão. Nivelamento da camada de compressão. Cura do betão.
Critério de medição de projecto: Superfície medida segundo documentação gráfica de Projecto.
Critério de medição de obra: Medir-se-á a superfície realmente executada segundo especificações de Projecto, sem deduzir a superfície ocupada pelos pilares situados dentro do seu perímetro.

| Código | Un | Descrição | Rendimento | Preço | Importância |
|---|---|---|---|---|---|
| mt07cid010gj | m² | Cofragem perdida de módulos de polipropileno reciclado, modelo Módulo Soliglú "DALIFORMA", de 50x50x20 cm, para massames e lajes térreas ventiladas. (material) | 1.050 | 10.19 | 10.70 |
| mt07ame020ffc | m² | Malha electrossoldada AR50 100x300 mm, com arames longitudinais de 5 mm de diâmetro e arames transversais de 4,2 mm de diâmetro, aço A500 EL. (material) | 1.100 | 2.12 | 2.33 |
| mt10haf020ngngc | m³ | Betão C25/30 (XC1(P) D12; S3; Cl 0,4), fabricado em central, segundo NP EN 206-1. (material) | 0.077 | 97.42 | 7.50 |
| mt07aco020g | Ud | Separador homologado para nervuras "in situ" em lajes aligeiradas. (material) | 3.000 | 0.06 | 0.18 |
| mt16pea020b | m² | Painel rígido de poliestireno expandido, segundo NP EN 13163, bordo lateral recto, de 20 mm de espessura, resistência térmica 0,55 m²°C/W, condutibilidade térmica 0,036 W/(m°C), para junta de dilatação. (material) | 0.050 | 1.92 | 0.10 |
| op00sie010 |  | Serra tico-tico. | 1.000 | 0.00 | 0.00 |
| op00amo010 |  | Rebarbadora. | 1.000 | 0.00 | 0.00 |
| au00auh010 |  | Balde. | 1.000 | 0.00 | 0.00 |
| au00auh040 |  | Vibrador de betão, eléctrico. | 1.000 | 0.00 | 0.00 |
| mo019 | h | Oficial de 1ª construção. (mão de obra) | 0.099 | 2.24 | 0.22 |
| mo075 | h | Ajudante de construção. (mão de obra) | 0.093 | 1.47 | 0.14 |
| mo111 | h | Operário não qualificado construção. (mão de obra) | 0.099 | 1.42 | 0.14 |
| % | % | Custos directos complementares | 2 % | 21.31 | 0.43 |
|  |  | Custos directos |  |  | 21.74 |
