# Estaca pré-fabricada de betão armado, colocada por cravação, D=27,5 cm, Q=75 t, com ponteira normal

- Propriedade do ficheiro: CYPE INGENIEROS, S.A.
- Formato: FIEBDC-3/2002
- Âmbito geográfico: Moçambique
- Moeda: MZN
- Custos indirectos: 3.00 %
- IVA: 17.00 %

## C Fundações

### CP Profundas

#### CPP Estacas cravadas (pré-fabricadas)

**CPP010** m Estaca pré-fabricada de betão armado, colocada por cravação, D=27,5 cm, Q=75 t, com ponteira normal.
Fornecimento e colocação de estaca pré-fabricada de betão armado, D=27,5 cm, Q=75 t, para formação de grupo de estacas CPP-2, com ponteira normal. Cravação por pancada na cabeça da estaca de 12 m de comprimento máximo, com bate-estacas. Inclusive parte proporcional de transporte, instalação, protecção de aço, paragens, montagem e desmontagem de equipamento mecânico e estacas pré-fabricadas.
Inclui: Marcação da disposição e traçado dos eixos dos grupos de pilares. Levantamento das estacas. Cravação das estacas por pancadas de bate-estacas, com prévia colocação de material elástico e protecção de aço no extremo superior destas. Pancadas até conseguir a rejeição pré-fixada.
Critério de medição de projecto: Comprimento medido segundo documentação gráfica de Projecto, desde a ponta até à face inferior do maciço de encabeçamento, considerando um incremento de 10% para previsão das oscilações reais que podem aparecer ao realizar a estacaria.
Critério de medição de obra: Medir-se-á o comprimento da estaca realmente executada segundo especificações de Projecto, desde a ponta até à face inferior do maciço de encabeçamento.

| Código | Un | Descrição | Rendimento | Preço | Importância |
|---|---|---|---|---|---|
| mt07pph020b | m | Estaca pré-fabricada de betão armado, diâmetro equivalente 27,5 cm, para uma carga axial de 75 t, com ponteira normal no extremo, segundo EN 12794. (material) | 1.000 | 2503.59 | 2503.59 |
| mt07pph030b | Ud | Junta para união de estacas pré-fabricadas de betão armado, diâmetro equivalente 27,5 cm. (material) | 1.000 | 584.49 | 584.49 |
| mq03pip050b | h | Bate-estacas hidráulico, de 9 t, para cravação de estacas pré-fabricadas. (equipamento) | 0.048 | 3056.05 | 146.69 |
| mo089 | h | Ajudante de estruturista. (mão de obra) | 0.225 | 74.92 | 16.86 |
| % | % | Custos directos complementares | 2 % | 3251.63 | 65.03 |
|  |  | Custos directos |  |  | 3316.66 |
