# Levantamento de caixilharia envidraçada de qualquer tipo situada em fachada, de menos de 3 m² de superfície, com meios manuais, e carga manual de entulho para camião ou contentor

- Propriedade do ficheiro: CYPE INGENIEROS, S.A.
- Formato: FIEBDC-3/2002
- Âmbito geográfico: Moçambique
- Custos indirectos: 3.00 %
- IVA: 17.00 %

## D Demolições

### DF Fachadas

#### DFC Caixilharias exteriores

**DFC010** Ud Levantamento de caixilharia envidraçada de qualquer tipo situada em fachada, de menos de 3 m² de superfície, com meios manuais, e carga manual de entulho para camião ou contentor.
Levantamento de caixilharia envidraçada de qualquer tipo situada em fachada, de menos de 3 m² de superfície, com meios manuais, sem deteriorar os elementos construtivos aos quais está fixa. Incluindo p/p de desmontagem de aros, folhas envidraçadas e acessórios; limpeza, remoção e carga manual de entulho para camião ou contentor.
Inclui: Desmontagem dos elementos. Remoção e armazenamento do material desmontado. Limpeza dos restos da obra. Carga do material desmontado e restos da obra para camião ou contentor.
Critério de medição de projecto: Número de unidades previstas, segundo documentação gráfica de Projecto.
Critério de medição de obra: Será medido o número de unidades realmente desmontadas segundo especificações de Projecto.

| Código | Un | Descrição | Rendimento | Preço | Importância |
|---|---|---|---|---|---|
| mo111 | h | Operário não qualificado construção. (mão de obra) | 0.516 | 1.42 | 0.73 |
| % | % | Custos directos complementares | 2 % | 0.73 | 0.01 |
|  |  | Custos directos |  |  | 0.74 |
