# Demolição de sumidouro pré-fabricado de betão, com martelo pneumático, e carga manual de entulho para camião ou contentor

- Propriedade do ficheiro: CYPE INGENIEROS, S.A.
- Formato: FIEBDC-3/2002
- Âmbito geográfico: Moçambique
- Custos indirectos: 3.00 %
- IVA: 17.00 %

## D Demolições

### DU Infra-estruturas no logradouro

#### DUA Drenagens complementares

**DUA020** Ud Demolição de sumidouro pré-fabricado de betão, com martelo pneumático, e carga manual de entulho para camião ou contentor.
Demolição de sumidouro pré-fabricado de betão, com martelo pneumático, sem deteriorar os colectores que possam conectar-se com ele e acondicionamento dos seus extremos. Incluindo p/p de demolição da soleira de apoio, limpeza, armazenamento, remoção e carga manual de entulho para camião ou contentor.
Inclui: Demolição do elemento com martelo pneumático. Fragmentação do entulho em peças manejáveis. Remoção e acumulação de entulho. Carga manual de entulho para camião ou contentor.
Critério de medição de projecto: Número de unidades previstas, segundo documentação gráfica de Projecto.
Critério de medição de obra: Será medido o número de unidades realmente demolidas segundo especificações de Projecto.

| Código | Un | Descrição | Rendimento | Preço | Importância |
|---|---|---|---|---|---|
| mq05mai030 | h | Martelo pneumático. (equipamento) | 0.362 | 4.16 | 1.51 |
| mq05pdm110 | h | Compressor portátil diesel média pressão 10 m³/min. (equipamento) | 0.181 | 7.06 | 1.28 |
| mo110 | h | Operário especializado construção. (mão de obra) | 0.413 | 1.44 | 0.59 |
| mo111 | h | Operário não qualificado construção. (mão de obra) | 0.206 | 1.42 | 0.29 |
| % | % | Custos directos complementares | 2 % | 3.67 | 0.07 |
|  |  | Custos directos |  |  | 3.74 |
