# Demolição de pavimento de betão simples de até 15 cm de espessura, com martelo pneumático, e carga manual de entulho para camião ou contentor

- Propriedade do ficheiro: CYPE INGENIEROS, S.A.
- Formato: FIEBDC-3/2002
- Âmbito geográfico: Moçambique
- Custos indirectos: 3.00 %
- IVA: 17.00 %

## D Demolições

### DU Infra-estruturas no logradouro

#### DUX Pavimentos

**DUX021** m² Demolição de pavimento de betão simples de até 15 cm de espessura, com martelo pneumático, e carga manual de entulho para camião ou contentor.
Demolição de pavimento de betão simples de até 15 cm de espessura, com martelo pneumático, sem incluir a demolição da base de suporte. Incluindo p/p de limpeza, armazenamento, remoção e carga manual de entulho para camião ou contentor.
Inclui: Demolição do pavimento com martelo pneumático. Fragmentação do entulho em peças manejáveis. Remoção e acumulação de entulho. Limpeza dos restos da obra. Carga manual de entulho para camião ou contentor.
Critério de medição de projecto: Superfície medida segundo documentação gráfica de Projecto.
Critério de medição de obra: Medir-se-á a superfície realmente demolida segundo especificações de Projecto.

| Código | Un | Descrição | Rendimento | Preço | Importância |
|---|---|---|---|---|---|
| mq05mai030 | h | Martelo pneumático. (equipamento) | 0.151 | 4.16 | 0.63 |
| mq05pdm010a | h | Compressor portátil eléctrico 2 m³/min de caudal. (equipamento) | 0.151 | 3.89 | 0.59 |
| mo110 | h | Operário especializado construção. (mão de obra) | 0.172 | 1.44 | 0.25 |
| mo111 | h | Operário não qualificado construção. (mão de obra) | 0.115 | 1.42 | 0.16 |
| % | % | Custos directos complementares | 2 % | 1.63 | 0.03 |
|  |  | Custos directos |  |  | 1.66 |
