# Lintel de perfil de aço S275JR

- Propriedade do ficheiro: CYPE INGENIEROS, S.A.
- Formato: FIEBDC-3/2002
- Âmbito geográfico: Moçambique
- Custos indirectos: 3.00 %
- IVA: 17.00 %

## E Estruturas

### EA Metálicas

#### EAC Lintéis

**EAC020** m Lintel de perfil de aço S275JR, laminado a quente, formado por peça composta das séries IPN, IPE, HEB, HEA, HEM, UPN, L, LD e T e chapas metálicas, com um peso de 10 kg/m, galvanizado a quente, no arranque de parede de alvenaria de tijolo do rés-do-chão, fachadas ou muretes.
Fornecimento e montagem de lintel de perfil de aço EN 10025 S275JR, laminado a quente, formado por peça composta das séries IPN, IPE, HEB, HEA, HEM, UPN, L, LD e T, suspensa da laje através de chapas metálicas, com um peso de 10 kg/m, acabamento galvanizado a quente, executado em oficina e colocado em obra com soldadura e parafusos para a sua fixação à estrutura, em arranque de parede de alvenaria de tijolo no rés-do-chão, fachadas ou muretes. Incluindo p/p de preparação em oficina de superfícies em grau SA 2 1/2 segundo EN ISO 8501-1, preparação de bordas, cortes, peças especiais, desperdícios, soldaduras, chapas metálicas e parafusos de alta resistência, com camada de primário anticorrosivo e reparação na obra de quantas imperfeições originadas pelo transporte, manuseamento ou montagem, com o mesmo grau de preparação de superfícies e acabamento.
Inclui: Limpeza e preparação do plano de apoio. Marcação dos eixos. Colocação e fixação provisória dos lintéis. Aprumo e nivelamento. Execução das uniões. Reparação de defeitos superficiais.
Critério de medição de projecto: Comprimento medido entre eixos, segundo documentação gráfica de Projecto.
Critério de medição de obra: Medir-se-á, a eixos, o comprimento realmente executado segundo especificações de Projecto.

| Código | Un | Descrição | Rendimento | Preço | Importância |
|---|---|---|---|---|---|
| mt07ala200d | kg | Perfil de aço EN 10025 S275JR, das séries IPN, IPE, HEB, HEA, HEM, UPN, L, LD e T, laminado a quente, com recobrimento galvanizado, para aplicações estruturais. Elaborado em oficina e colocado em obra. (material) | 10.000 | 2.07 | 20.70 |
| mq08sol020 | h | Equipamentos e elementos auxiliares para soldadura eléctrica. (equipamento) | 0.141 | 2.19 | 0.31 |
| op00cor020 |  | Cortadora manual de metal, de disco. | 1.000 | 0.00 | 0.00 |
| mo046 | h | Oficial de 1ª montador de estrutura metálica. (mão de obra) | 0.162 | 2.35 | 0.38 |
| mo092 | h | Ajudante de montador de estrutura metálica. (mão de obra) | 0.093 | 1.55 | 0.14 |
| % | % | Custos directos complementares | 2 % | 21.53 | 0.43 |
|  |  | Custos directos |  |  | 21.96 |
