# Laje tradicional com uma distância entre eixos de 50 cm

- Propriedade do ficheiro: CYPE INGENIEROS, S.A.
- Formato: FIEBDC-3/2002
- Âmbito geográfico: Moçambique
- Custos indirectos: 3.00 %
- IVA: 17.00 %

## E Estruturas

### EM Madeira

#### EMF Lajes

**EMF040** m² Laje tradicional com uma distância entre eixos de 50 cm, de vigotas de madeira serrada de pinho silvestre (Pinus sylvestris), de 10x20 a 15x25 cm de secção e até 6 m de comprimento, classe resistente C18, protecção da madeira com classe de penetração NP2, trabalhada em oficina, superfície entre vigotas composta de travessas de madeira tratada de 7x3 cm e tijolo cerâmico face à vista maciço de elaboração manual (telhar), vermelho, 24x11,5x3,5 cm colocado sobre a dimensão maior; e malha electrossoldada AR42 de aço A500 EL, em camada de compressão de 4 cm de espessura de betão leve LC25/28 (XC1(P); D12; S2; Cl 0,4; D1,4) fabricado em central.
Execução de laje tradicional com uma separação entre eixos de 50 cm, composta por vigotas de madeira serrada de pinho silvestre (Pinus sylvestris), acabamento polido, de 10x20 a 15x25 cm de secção e até 6 m de comprimento, para aplicações estruturais, classe resistente C18 segundo EN 338 e EN 1912 e protecção contra agentes bióticos que corresponde com a classe de penetração NP2 (3 mm nas faces laterais do alburno) segundo EN 351-1; superfície entre vigotas composta de travessas de madeira tratada de 7 cm de tábua e 3 cm de espessura, sobre as que apoia um tabuleiro de tijolo cerâmico face à vista maciço de elaboração manual (telhar), vermelho, 24x11,5x3,5 cm colocado sobre a dimensão maior; e malha electrossoldada AR42 100x300 mm de aço A500 EL, em camada de compressão de 4 cm de espessura de betão leve LC25/28 (XC1(P); D12; S2; Cl 0,4; D1,4) fabricado em central. Incluindo p/p de colocação e remoção de escoramento das vigotas, separadores, elementos de travamento de vigotas e vigas perimetrais da laje e de aberturas.
Inclui: Preparação do perímetro de apoio das vigotas. Marcação e colocação em seco das vigotas. Escoramento. União de vigotas em apoios e amarrações. Disposição de travessas cravadas às vigotas. Formação do tabuleiro de tijolo maciço. Colocação da malha electrossoldada. Betonagem e compactação do betão. Nivelamento da camada de compressão. Cura do betão. Remoção de escoramento. Reparação de defeitos superficiais.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.040 | 12.09 | 0.48 |
| mt50spa101 | kg | Pregos de aço. (material) | 0.045 | 1.70 | 0.08 |
| mt50spa081a | Ud | Escora metálica telescópica, até 3 m de altura. (material) | 0.013 | 17.53 | 0.23 |
| mt07mee018ha | m³ | Madeira serrada de pinho silvestre (Pinus sylvestris) com acabamento polido, para vigota de 10x20 a 15x25 cm de secção e até 6 m de comprimento, para aplicações estruturais, classe resistente C18 segundo EN 338 e EN 1912 e protecção contra agentes bióticos que corresponde com a classe de penetração NP2 (3 mm nas faces laterais do alburno) segundo EN 351-1, trabalhada em oficina. (material) | 0.075 | 423.01 | 31.73 |
| mt07mee014g | m³ | Madeira serrada de pinho silvestre (Pinus sylvestris), acabamento polido, para aplicações estruturais, classe resistente C18 segundo EN 338 e EN 1912 e protecção contra agentes bióticos que corresponde com a classe de penetração NP2 (3 mm nas faces laterais do alburno) segundo EN 351-1, trabalhada em oficina. (material) | 0.009 | 484.58 | 4.36 |
| mt05mte010a | Ud | Tijolo cerâmico face à vista maciço de elaboração manual (telhar), vermelho, 24x11,5x3,5 cm, segundo NP EN 771-1. (material) | 38.000 | 0.27 | 10.26 |
| mt07aco020o | Ud | Separador homologado para malha electrossoldada. (material) | 2.000 | 0.08 | 0.16 |
| mt07ame020ddc | m² | Malha electrossoldada AR42 100x300 mm, com arames longitudinais de 4,2 mm de diâmetro e arames transversais de 4,2 mm de diâmetro, aço A500 EL. (material) | 1.100 | 1.48 | 1.63 |
| mt10hes060fAEe | m³ | Betão leve LC25/28 (XC1(P) D12; S2; Cl 0,4; D1,4), fabricado em central, segundo NP EN 206-1. (material) | 0.142 | 161.26 | 22.90 |
| op00cla010 |  | Pregadora pneumática. | 1.000 | 0.00 | 0.00 |
| op00cep010 |  | Plainas. | 1.000 | 0.00 | 0.00 |
| au00auh040 |  | Vibrador de betão, eléctrico. | 1.000 | 0.00 | 0.00 |
| au00auh010 |  | Balde. | 1.000 | 0.00 | 0.00 |
| mo048 | h | Oficial de 1ª montador de estrutura de madeira. (mão de obra) | 0.453 | 2.17 | 0.98 |
| mo095 | h | Ajudante de montador de estrutura de madeira. (mão de obra) | 0.453 | 1.60 | 0.72 |
| mo042 | h | Oficial de 1ª estruturista. (mão de obra) | 1.246 | 2.17 | 2.70 |
| mo089 | h | Ajudante de estruturista. (mão de obra) | 1.246 | 1.60 | 1.99 |
| mo113 | h | Operário não qualificado construção. (mão de obra) | 0.173 | 1.47 | 0.25 |
| mo112 | h | Operário especializado construção. (mão de obra) | 0.173 | 1.50 | 0.26 |
| % | % | Custos directos complementares | 2 % | 78.73 | 1.57 |
|  |  | Custos directos |  |  | 80.30 |
