# Soalho de base de revestimento, de painel estrutural de madeira para uso em ambiente húmido, de 2510x1210 mm e 25 mm de espessura, fixado com pregos, de aço galvanizado de alta aderência

- Propriedade do ficheiro: CYPE INGENIEROS, S.A.
- Formato: FIEBDC-3/2002
- Âmbito geográfico: Moçambique
- Moeda: MZN
- Custos indirectos: 3.00 %
- IVA: 17.00 %

## E Estruturas

### EM Madeira

#### EMT Soalhos

**EMT010** m² Soalho de base de revestimento, de painel estrutural de madeira para uso em ambiente húmido, de 2510x1210 mm e 25 mm de espessura, fixado com pregos, de aço galvanizado de alta aderência.
Soalho de base de revestimento, de painel estrutural de madeira para uso em ambiente húmido, de 2510x1210 mm e 25 mm de espessura, fixado com pregos, de aço galvanizado de alta aderência.
Inclui: Marcação da disposição das peças. Fixação dos painéis ao suporte base.
Critério de medição de projecto: Superfície medida segundo documentação gráfica de Projecto.
Critério de medição de obra: Medir-se-á a superfície realmente executada segundo especificações de Projecto.

| Código | Un | Descrição | Rendimento | Preço | Importância |
|---|---|---|---|---|---|
| mt08eff040ae | m² | Painel estrutural de madeira para uso em ambiente húmido, de 2510x1210 mm e 25 mm de espessura, segundo NP EN 312. (material) | 1.050 | 418.76 | 439.70 |
| mt07emr111d | Ud | Prego, de 4 mm de diâmetro e 75 mm de comprimento, de aço galvanizado de alta aderência. (material) | 9.000 | 3.26 | 29.34 |
| op00cla010 |  | Pregadora pneumática. | 1.000 | 0.00 | 0.00 |
| op00cep010 |  | Plainas. | 1.000 | 0.00 | 0.00 |
| op00cor050 |  | Cortadora manual de madeira, de disco. | 1.000 | 0.00 | 0.00 |
| mo048 | h | Oficial de 1ª montador de estruturas de madeira. (mão de obra) | 0.159 | 102.68 | 16.33 |
| mo095 | h | Ajudante de montador de estruturas de madeira. (mão de obra) | 0.159 | 76.30 | 12.13 |
| % | % | Custos directos complementares | 2 % | 497.50 | 9.95 |
|  |  | Custos directos |  |  | 507.45 |
