# Moldura para vão de fachada com alvenaria de tijolo cerâmico furado de 24x11,5x11,5 cm

- Propriedade do ficheiro: CYPE INGENIEROS, S.A.
- Formato: FIEBDC-3/2002
- Âmbito geográfico: Moçambique
- Moeda: MZN
- Custos indirectos: 3.00 %
- IVA: 17.00 %

## H Remates e trabalhos auxiliares

### HR Remates

#### HRC Cerâmicos

**HRC010** m Moldura para vão de fachada com alvenaria de tijolo cerâmico furado de 24x11,5x11,5 cm, para revestir, travada na parede existente e assente com argamassa de cimento, confeccionada em obra, com aditivo hidrófugo, dosificação 1:6.
Formação de moldura para vão de fachada com alvenaria de tijolo cerâmico furado de 11,5 cm de largura e 12 cm de espessura, para revestir (revestimento não incluído neste preço), travada na parede existente e assente com argamassa de cimento, confeccionada em obra, com aditivo hidrófugo, dosificação 1:6. Inclusive p/p de marcação, cortes e limpeza final.
Inclui: Preparação da superfície de apoio. Marcação das peças no vão. Colocação de réguas e fios de prumo fixados à parede. Colocação, aprumo, nivelamento e alinhamento das peças. Enchimento de juntas e limpeza.
Critério de medição de projecto: Comprimento medido pelo seu maior desenvolvimento linear, segundo documentação gráfica de Projecto.
Critério de medição de obra: Medir-se-á, pelo seu maior desenvolvimento linear, o comprimento realmente executado segundo especificações de Projecto, incluindo o comprimento que se poderá perder em meias esquadrias.

| Código | Un | Descrição | Rendimento | Preço | Importância |
|---|---|---|---|---|---|
| mt08aaa010a | m³ | Água. (material) | 0.006 | 59.08 | 0.35 |
| mt01arg005a | t | Areia de pedreira, para argamassa preparada em obra. (material) | 0.003 | 608.49 | 1.83 |
| mt08cem000n | kg | Cimento cinzento em sacos. (material) | 0.457 | 4.86 | 2.22 |
| mt08adt010 | kg | Aditivo hidrófugo para impermeabilização de argamassas ou betões. (material) | 0.009 | 47.27 | 0.43 |
| mt04lvc010d | Ud | Tijolo cerâmico furado triplo, para revestir, 24x11,5x11,5 cm, segundo NP EN 771-1. (material) | 6.000 | 5.32 | 31.92 |
| mq06hor010 | h | Betoneira. (equipamento) | 0.005 | 52.76 | 0.26 |
| op00amo010 |  | Rebarbadora. | 1.000 | 0.00 | 0.00 |
| mo020 | h | Oficial de 1ª construção. (mão de obra) | 0.620 | 96.80 | 60.02 |
| mo113 | h | Operário não qualificado construção. (mão de obra) | 0.637 | 68.40 | 43.57 |
| % | % | Custos directos complementares | 2 % | 140.60 | 2.81 |
|  |  | Custos directos |  |  | 143.41 |
