# Caldeira a gás, doméstica, convencional, de pé, para aquecimento

- Propriedade do ficheiro: CYPE INGENIEROS, S.A.
- Formato: FIEBDC-3/2002
- Âmbito geográfico: Moçambique
- Moeda: MZN
- Custos indirectos: 3.00 %
- IVA: 17.00 %

## I Instalações

### IC Aquecimento, arrefecimento, climatização e A.Q.S.

#### ICG Caldeiras a gás

**ICG030** Ud Caldeira a gás, doméstica, convencional, de pé, para aquecimento.
Caldeira de pé a gás (P/N), para aquecimento, câmara de combustão aberta e tiragem natural, potência de 36 kW, dimensões 596x707x850 mm, acendimento electrónico e segurança por ionização, sem chama piloto, equipamento formado por: corpo de caldeira de ferro fundido, painel de controlo e comando, queimador multigás para gás natural e propano, sensor de controlo de fumos, sem incluir a conduta para evacuação dos produtos da combustão. Totalmente montada, ligada e testada.
Inclui: Marcação. Disposição dos elementos. Montagem da caldeira e dos seus acessórios. Ligação com as redes de abastecimento de água, de gás, de saneamento e eléctrica, e com a conduta de evacuação dos produtos de combustão. Colocação em funcionamento.
Critério de medição de projecto: Número de unidades previstas, segundo documentação gráfica de Projecto.
Critério de medição de obra: Medir-se-á o número de unidades realmente executadas segundo especificações de Projecto.

| Código | Un | Descrição | Rendimento | Preço | Importância |
|---|---|---|---|---|---|
| mt38cpj010g | Ud | Caldeira de pé a gás (P/N), para aquecimento, câmara de combustão aberta e tiragem natural, potência de 36 kW, dimensões 596x707x850 mm, acendimento electrónico e segurança por ionização, sem chama piloto, equipamento formado por: corpo de caldeira de ferro fundido, painel de controlo e comando, queimador multigás para gás natural e propano, sensor de controlo de fumos. (material) | 1.000 | 136409.14 | 136409.14 |
| mt38www010 | Ud | Material auxiliar para instalações de aquecimento. (material) | 1.000 | 159.63 | 159.63 |
| mo004 | h | Oficial de 1ª instalador de aquecimento. (mão de obra) | 5.014 | 136.52 | 684.51 |
| mo103 | h | Ajudante de instalador de aquecimento. (mão de obra) | 5.014 | 99.12 | 496.99 |
| % | % | Custos directos complementares | 2 % | 137750.27 | 2755.01 |
|  |  | Custos directos |  |  | 140505.28 |
