# Unidade interior de ar condicionado

- Propriedade do ficheiro: CYPE INGENIEROS, S.A.
- Formato: FIEBDC-3/2002
- Âmbito geográfico: Moçambique
- Custos indirectos: 3.00 %
- IVA: 17.00 %

## I Instalações

### IC Aquecimento, climatização e A.Q.S.

#### ICP Sistema VRF (Toshiba)

**ICP120** Ud Unidade interior de ar condicionado, com distribuição por condutas tubulares, sistema VRF, para gás R-410A, alimentação monofásica (230V/50Hz), modelo MMD-AP0076BHP-E "TOSHIBA", potência frigorífica nominal 2,2 kW, potência calorífica nominal 2,5 kW, com plenum para descarga através de embocaduras tubulares, modelo TCB-SF56C6BE, com controlo remoto sem fios, modelo TCB-AX32E2.
Fornecimento e instalação de unidade interior de ar condicionado, com distribuição por condutas tubulares, sistema VRF, para gás R-410A, alimentação monofásica (230V/50Hz), modelo MMD-AP0076BHP-E "TOSHIBA", potência frigorífica nominal 2,2 kW (temperatura de bulbo húmido de ar interior 19°C, temperatura de bulbo seco do ar exterior 35°C), potência calorífica nominal 2,5 kW (temperatura de bulbo seco de ar interior 20°C, temperatura de bulbo húmido do ar exterior 6°C), pressão sonora a velocidade baixa 23 dBA, caudal de ar a velocidade alta 540 m³/h, de 275x700x750 mm e 23 kg, pressão de ar (máxima) 120 Pa, retorno posterior do ar, com válvula de expansão electrónica, sensor de pressão, controlo individual de temperatura por microprocessador para regulação do fluxo de refrigerante, admissão de ar exterior, filtro de ar, bomba e mangueira de drenagem, com plenum para descarga através de embocaduras tubulares, modelo TCB-SF56C6BE, com controlo remoto sem fios, modelo TCB-AX32E2. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42tsb140c | Ud | Unidade interior de ar condicionado, com distribuição por condutas tubulares, sistema VRF, para gás R-410A, alimentação monofásica (230V/50Hz), modelo MMD-AP0076BHP-E "TOSHIBA", potência frigorífica nominal 2,2 kW (temperatura de bulbo húmido de ar interior 19°C, temperatura de bulbo seco do ar exterior 35°C), potência calorífica nominal 2,5 kW (temperatura de bulbo seco de ar interior 20°C, temperatura de bulbo húmido do ar exterior 6°C), pressão sonora a velocidade baixa 23 dBA, caudal de ar a velocidade alta 540 m³/h, de 275x700x750 mm e 23 kg, pressão de ar (máxima) 120 Pa, retorno posterior do ar, com válvula de expansão electrónica, sensor de pressão, controlo individual de temperatura por microprocessador para regulação do fluxo de refrigerante, admissão de ar exterior, filtro de ar, bomba e mangueira de drenagem. (material) | 1.000 | 1767.88 | 1767.88 |
| mt42tsb550a | Ud | Plenum para descarga através de embocaduras tubulares, modelo TCB-SF56C6BE "TOSHIBA". (material) | 1.000 | 193.09 | 193.09 |
| mt42tsb600a | Ud | Controlo remoto sem fios, modelo TCB-AX32E2 "TOSHIBA", formado por comando por infravermelhos e receptor para instalação na unidade interior de ar condicionado. (material) | 1.000 | 393.34 | 393.34 |
| mo004 | h | Oficial de 1ª instalador de ar condicionado. (mão de obra) | 1.149 | 2.32 | 2.67 |
| mo102 | h | Ajudante de instalador de ar condicionado. (mão de obra) | 1.149 | 1.47 | 1.69 |
| % | % | Custos directos complementares | 2 % | 2358.67 | 47.17 |
|  |  | Custos directos |  |  | 2405.84 |
