# Depósito pré-fabricado para armazenamento de pellets

- Propriedade do ficheiro: CYPE INGENIEROS, S.A.
- Formato: FIEBDC-3/2002
- Âmbito geográfico: Moçambique
- Moeda: MZN
- Custos indirectos: 3.00 %
- IVA: 17.00 %

## I Instalações

### IC Aquecimento, arrefecimento, climatização e A.Q.S.

#### ICQ Caldeiras de biomassa

**ICQ060** Ud Depósito pré-fabricado para armazenamento de pellets.
Depósito subterrâneo para armazenar pellets, pré-fabricado de material plástico, totalmente hermético, de 2,35 m de diâmetro e 3,08 m de altura, volume máximo 8 m³. Totalmente montado, ligado e testado.
Inclui: Marcação. Colocação do depósito. Ligação ao sistema de extracção.
Critério de medição de projecto: Número de unidades previstas, segundo documentação gráfica de Projecto.
Critério de medição de obra: Medir-se-á o número de unidades realmente executadas segundo especificações de Projecto.

| Código | Un | Descrição | Rendimento | Preço | Importância |
|---|---|---|---|---|---|
| mt38cbh040a | Ud | Depósito subterrâneo para armazenar pellets, pré-fabricado de material plástico, totalmente hermético, de 2,35 m de diâmetro e 3,08 m de altura, volume máximo 8 m³, com sistema automático de extracção do combustível. (material) | 1.000 | 805627.28 | 805627.28 |
| mt38cbh120a | Ud | Dispositivo de protecção do motor, para sistema de aspiração do combustível a partir de um depósito enterrado. (material) | 1.000 | 38817.60 | 38817.60 |
| mo003 | h | Oficial de 1ª electricista. (mão de obra) | 1.114 | 136.52 | 152.08 |
| mo102 | h | Ajudante de electricista. (mão de obra) | 1.114 | 99.12 | 110.42 |
| % | % | Custos directos complementares | 2 % | 844707.38 | 16894.15 |
|  |  | Custos directos |  |  | 861601.53 |
