# Contentor pré-fabricado para caldeira e armazenamento de estilhas de madeira

- Propriedade do ficheiro: CYPE INGENIEROS, S.A.
- Formato: FIEBDC-3/2002
- Âmbito geográfico: Moçambique
- Moeda: MZN
- Custos indirectos: 3.00 %
- IVA: 17.00 %

## I Instalações

### IC Aquecimento, arrefecimento, climatização e A.Q.S.

#### ICQ Caldeiras de biomassa

**ICQ070** Ud Contentor pré-fabricado para caldeira e armazenamento de estilhas de madeira.
Contentor para caldeira de biomassa com silo para estilhas de madeira de 20 m³ de capacidade, dimensões exteriores 6000x2980x2710 mm, com instalação para a impulsão e o retorno da água de aquecimento, cablagem eléctrica, chaminé de aço, acessórios de segurança, ventiladores e portas corta-fogo (caldeira e sistema de alimentação não incluídos neste preço), sobre fundação (não incluída neste preço). Totalmente montado.
Inclui: Marcação. Colocação do contentor.
Critério de medição de projecto: Número de unidades previstas, segundo documentação gráfica de Projecto.
Critério de medição de obra: Medir-se-á o número de unidades realmente executadas segundo especificações de Projecto.

| Código | Un | Descrição | Rendimento | Preço | Importância |
|---|---|---|---|---|---|
| mt38gil600a | Ud | Contentor para caldeira de biomassa com silo para estilhas de madeira de 20 m³ de capacidade, dimensões exteriores 6000x2980x2710 mm, com instalação para a impulsão e o retorno da água de aquecimento, cablagem eléctrica, chaminé de aço, acessórios de segurança, ventiladores e portas corta-fogo (caldeira e sistema de alimentação não incluídos neste preço). (material) | 1.000 | 2541850.72 | 2541850.72 |
| mo003 | h | Oficial de 1ª electricista. (mão de obra) | 4.457 | 136.52 | 608.47 |
| mo102 | h | Ajudante de electricista. (mão de obra) | 4.457 | 99.12 | 441.78 |
| % | % | Custos directos complementares | 2 % | 2542900.97 | 50858.02 |
|  |  | Custos directos |  |  | 2593758.99 |
