# Equipamento água-água, bomba de calor, para produção de A.Q.S., aquecimento e arrefecimento

- Propriedade do ficheiro: CYPE INGENIEROS, S.A.
- Formato: FIEBDC-3/2002
- Âmbito geográfico: Moçambique
- Moeda: MZN
- Custos indirectos: 3.00 %
- IVA: 17.00 %

## I Instalações

### IC Aquecimento, arrefecimento, climatização e A.Q.S.

#### ICV Unidades centrais para aquecimento, arrefecimento, climatização e A.Q.S.

**ICV163** Ud Equipamento água-água, bomba de calor, para produção de A.Q.S., aquecimento e arrefecimento.
Bomba de calor reversível água-água, classe de eficiência energética A+++, potência calorífica nominal 23 kW, COP 5,2, potência frigorífica nominal 23,8 kW, EER 4,7, pressão sonora 43 dBA, dimensões 1183x595x600 mm, peso 168 kg, alimentação trifásica a 400 V, com temperatura de impulsão até 65°C, circuito refrigerante com injecção de vapor EVI de alto rendimento, válvula de 4 vias para inversão de ciclo, permutadores de placas de aço inoxidável de alta capacidade com injecção de líquido, refrigerante R-410A, aquecimento eléctrico adicional de potência configurável até 9 kW, sistema de controlo, com controlo da temperatura com sonda exterior, display digital, por cabo, programação diária e semanal, para controlo de vários circuitos de aquecimento com módulos e termostatos adicionais, e módulo hidráulico com permutador de placas, para o aproveitamento energético do poço de águas subterrâneas, e bombas de circulação de alta eficiência. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42vai053tb | Ud | Bomba de calor reversível água-água, classe de eficiência energética A+++, potência calorífica nominal 23 kW, COP 5,2, potência frigorífica nominal 23,8 kW, EER 4,7, pressão sonora 43 dBA, dimensões 1183x595x600 mm, peso 168 kg, alimentação trifásica a 400 V, com temperatura de impulsão até 65°C, circuito refrigerante com injecção de vapor EVI de alto rendimento, válvula de 4 vias para inversão de ciclo, permutadores de placas de aço inoxidável de alta capacidade com injecção de líquido, refrigerante R-410A, aquecimento eléctrico adicional de potência configurável até 9 kW, sistema de controlo, com controlo da temperatura com sonda exterior, display digital, por cabo, programação diária e semanal, para controlo de vários circuitos de aquecimento com módulos e termostatos adicionais, e módulo hidráulico com permutador de placas, para o aproveitamento energético do poço de águas subterrâneas, e bombas de circulação de alta eficiência. (material) | 1.000 | 1632842.85 | 1632842.85 |
| mt42eco100gl | Ud | Depósito com permutador de A.Q.S. de aço inoxidável AISI 316, de 1500 litros de capacidade, de 1280 mm de diâmetro exterior, 2331 mm de altura total, 8 bar de pressão de trabalho, com serpentina espiral corrugada flexível de 8,3 m² de superfície de permutação, isolamento térmico de espuma rígida de poliuretano injectado livre de HCFC e acabamento exterior com forro de PVC semi-rígido. (material) | 1.000 | 992476.54 | 992476.54 |
| mt37www060f | Ud | Filtro de retenção de resíduos de latão, com peneiro de aço inoxidável com perfurações de 0,5 mm de diâmetro, com rosca de 1 1/4", para uma pressão máxima de funcionamento de 16 bar e uma temperatura máxima de 110°C. (material) | 1.000 | 1746.75 | 1746.75 |
| mt37www050e | Ud | União anti-vibração, de borracha, com rosca de 1 1/4", para uma pressão máxima de funcionamento de 10 bar. (material) | 4.000 | 3477.60 | 13910.40 |
| mt42www050 | Ud | Termómetro bimetálico, diâmetro de esfera de 100 mm, com tomada vertical, com bainha de 1/2", escala de temperatura de 0 a 120°C. (material) | 1.000 | 5117.70 | 5117.70 |
| mt37sve010d | Ud | Válvula de esfera de latão niquelado para enroscar de 1". (material) | 2.000 | 1137.13 | 2274.26 |
| mt37sve010e | Ud | Válvula de esfera de latão niquelado para enroscar de 1 1/4". (material) | 4.000 | 1570.02 | 6280.08 |
| mo005 | h | Oficial de 1ª instalador de ar condicionado. (mão de obra) | 14.041 | 132.73 | 1863.66 |
| mo104 | h | Ajudante de instalador de ar condicionado. (mão de obra) | 14.041 | 96.39 | 1353.41 |
| % | % | Custos directos complementares | 2 % | 2657865.65 | 53157.31 |
|  |  | Custos directos |  |  | 2711022.96 |
