# Equipamento para aquecimento e arrefecimento

- Propriedade do ficheiro: CYPE INGENIEROS, S.A.
- Formato: FIEBDC-3/2002
- Âmbito geográfico: Moçambique
- Moeda: MZN
- Custos indirectos: 3.00 %
- IVA: 17.00 %

## I Instalações

### IC Aquecimento, climatização e A.Q.S.

#### ICV Unidades centrais de climatização

**ICV061** Ud Equipamento para aquecimento e arrefecimento, formado por unidade exterior bomba de calor ar-água para gás R-410A, com compressor tipo DC Inverter, alimentação monofásica (230V/50Hz), potência frigorífica máxima 5,9 kW, EER 4,23 (temperatura de bolbo seco do ar exterior 35°C, temperatura de saída da água 18°C) e módulo hidráulico de interior para aquecimento por resistência eléctrica e arrefecimento em combinação com unidade exterior bomba de calor, resistência eléctrica de 2, 4, 6 e 9 kW, com ligação hidráulica entre a unidade exterior e a unidade interior, com módulo de controlo para um circuito de aquecimento, com grupo de bombagem para um circuito de aquecimento, com bomba de circulação electrónica Yonos Para RS25/6.
Equipamento para aquecimento e arrefecimento, formado por unidade exterior bomba de calor ar-água para gás R-410A, com compressor tipo DC Inverter, alimentação monofásica (230V/50Hz), potência frigorífica máxima 5,9 kW, EER 4,23 (temperatura de bolbo seco do ar exterior 35°C, temperatura de saída da água 18°C) e módulo hidráulico de interior para aquecimento por resistência eléctrica e arrefecimento em combinação com unidade exterior bomba de calor, resistência eléctrica de 2, 4, 6 e 9 kW, com ligação hidráulica entre a unidade exterior e a unidade interior, com módulo de controlo para um circuito de aquecimento, com grupo de bombagem para um circuito de aquecimento, com bomba de circulação electrónica Yonos Para RS25/6. Totalmente montado, ligado e colocado em funcionamento pela empresa instaladora para a verificação do seu correcto funcionamento.
Inclui: Marcação do equipamento. Colocação e fixação do equipamento e dos seus acessórios. Ligação com as redes de abastecimento de água, eléctrica e de recolha de condensados. Colocação em funcionamento.
Critério de medição de projecto: Número de unidades previstas, segundo documentação gráfica de Projecto.
Critério de medição de obra: Medir-se-á o número de unidades realmente executadas segundo especificações de Projecto.

| Código | Un | Descrição | Rendimento | Preço | Importância |
|---|---|---|---|---|---|
| mt42jun030aa | Ud | Unidade exterior bomba de calor ar-água para gás R-410A, com compressor tipo DC Inverter, alimentação monofásica (230V/50Hz), potência frigorífica máxima 5,9 kW, EER 4,23 (temperatura de bolbo seco do ar exterior 35°C, temperatura de saída da água 18°C), pressão sonora 54 dBA, limite de funcionamento desde 15 até 45°C, temperatura mínima de impulsão 7°C, temperatura máxima de impulsão 62°C, dimensões 1380x930x440 mm, peso 67 kg. (material) | 1.000 | 414032.66 | 414032.66 |
| mt42jun036a | Ud | Módulo hidráulico de interior para aquecimento por resistência eléctrica e arrefecimento em combinação com unidade exterior bomba de calor, resistência eléctrica de 2, 4, 6 e 9 kW, vaso de expansão de 10 litros, pressão máxima de aquecimento 3 bar, dimensões 700x485x386 mm, peso 35 kg. (material) | 1.000 | 162434.99 | 162434.99 |
| mt38cqj600a | Ud | Grupo de bombagem para um circuito de aquecimento, com bomba de circulação electrónica Yonos Para RS25/6, de 278x290x190 mm, com ligações de 25 mm de diâmetro. (material) | 1.000 | 42374.34 | 42374.34 |
| mt37sve010d | Ud | Válvula de esfera de latão niquelado para enroscar de 1". (material) | 4.000 | 887.93 | 3551.72 |
| mo005 | h | Oficial de 1ª instalador de ar condicionado. (mão de obra) | 2.235 | 101.30 | 226.41 |
| mo104 | h | Ajudante de instalador de ar condicionado. (mão de obra) | 2.235 | 73.01 | 163.18 |
| % | % | Custos directos complementares | 2 % | 622783.30 | 12455.67 |
|  |  | Custos directos |  |  | 635238.97 |
