# Tomada de terra independente de profundidade, método "dardo", com um eléctrodo de aço cobreado de 2 m de comprimento

- Propriedade do ficheiro: CYPE INGENIEROS, S.A.
- Formato: FIEBDC-3/2002
- Âmbito geográfico: Moçambique
- Custos indirectos: 3.00 %
- Despesas gerais: 13.00 %
- Lucro: 6.00 %
- IVA: 16.00 %

## I Instalações

### IE Eléctricas

#### IEP Sistemas de terra

**IEP020** Ud Tomada de terra independente de profundidade, método "dardo", com um eléctrodo de aço cobreado de 2 m de comprimento.
Inclui: Marcação. Escavação. Cravação do eléctrodo. Colocação da caixa de visita. Ligação do eléctrodo com a linha de ligação. Enchimento da zona escavada. Ligação à rede de terra. Realização de ensaios.

| Código | Un | Descrição | Rendimento | Preço | Importância |
|---|---|---|---|---|---|
| mt35tte010b | Ud | Eléctrodo para rede de terra cobreado com 300 µm, fabricado em aço, de 15 mm de diâmetro e 2 m de comprimento. (material) | 1.000 | 26.27 | 26.27 |
| mt35ttc010a | m | Condutor de cobre nu, de 25 mm². (material) | 0.250 | 1.90 | 0.48 |
| mt35tta040 | Ud | Conector tipo grampo para ligação de "dardo". (material) | 1.000 | 1.46 | 1.46 |
| mt35tta010 | Ud | Caixa de polipropileno para tomada de terra, de 300x300 mm, com tampa amovível. (material) | 1.000 | 108.00 | 108.00 |
| mt35tta030 | Ud | Ponte para comprovação de ligação à terra de la instalação eléctrica. (material) | 1.000 | 67.13 | 67.13 |
| mt01art020a | m³ | Terra da própria escavação. (material) | 0.018 | 0.53 | 0.01 |
| mt35tta060 | Ud | Saco de 5 kg de sais minerais para a melhoria da condutividade de ligações à terra. (material) | 0.333 | 5.11 | 1.70 |
| mt35www020 | Ud | Material auxiliar para instalações de tomada de terra. (material) | 1.000 | 1.68 | 1.68 |
| mq01ret020b | h | Retroescavadora sobre pneumáticos 75 CV. (equipamento) | 0.003 | 24.68 | 0.07 |
| mo001 | h | Oficial de 1ª electricista. (mão de obra) | 0.288 | 1.91 | 0.55 |
| mo093 | h | Ajudante de electricista. (mão de obra) | 0.288 | 1.22 | 0.35 |
| mo104 | h | Operário não qualificado construção. (mão de obra) | 0.001 | 1.15 | 0.00 |
| % | % | Custos directos complementares | 2 % | 207.70 | 4.15 |
|  |  | Custos directos |  |  | 211.85 |
