# Luminária quadrada encastrada tipo Downlight, com lâmpada LED

- Propriedade do ficheiro: CYPE INGENIEROS, S.A.
- Formato: FIEBDC-3/2002
- Âmbito geográfico: Moçambique
- Moeda: MZN
- Custos indirectos: 3.00 %
- IVA: 17.00 %

## I Instalações

### II Iluminação

#### III Instalação interior

**III102** Ud Luminária quadrada encastrada tipo Downlight, com lâmpada LED.
Luminária fixa de tecto tipo Downlight, de chapa de aço, acabamento termoesmaltado, de cor branca acabamento mate, regulação DALI, de 11 W, alimentação a 220/240 V e 50-60 Hz, de 124x124x78 mm, com lâmpada LED, temperatura de cor 3000 K, óptica formada por reflector revestido com alumínio vaporizado, acabamento alto brilho, de alto rendimento, feixe de luz extensivo 72°, aro embelezador, índice unificado de encandeamento menor que 19, índice de reprodução cromática maior de 80, fluxo luminoso 853 lúmens, grau de protecção IP40, com molas de fixação. Instalação encastrada.
Inclui: Marcação. Montagem, ligação e verificação do seu correcto funcionamento.
Critério de medição de projecto: Número de unidades previstas, segundo documentação gráfica de Projecto.
Critério de medição de obra: Medir-se-á o número de unidades realmente executadas segundo especificações de Projecto.

| Código | Un | Descrição | Rendimento | Preço | Importância |
|---|---|---|---|---|---|
| mt34lle080eb | Ud | Luminária fixa de tecto tipo Downlight, de chapa de aço, acabamento termoesmaltado, de cor branca acabamento mate, regulação DALI, de 11 W, alimentação a 220/240 V e 50-60 Hz, de 124x124x78 mm, com lâmpada LED, temperatura de cor 3000 K, óptica formada por reflector revestido com alumínio vaporizado, acabamento alto brilho, de alto rendimento, feixe de luz extensivo 72°, aro embelezador, índice unificado de encandeamento menor que 19, índice de reprodução cromática maior de 80, fluxo luminoso 853 lúmens, grau de protecção IP40, com molas de fixação, para encastrar. (material) | 1.000 | 14611.10 | 14611.10 |
| mo003 | h | Oficial de 1ª electricista. (mão de obra) | 0.333 | 116.76 | 38.88 |
| mo102 | h | Ajudante de electricista. (mão de obra) | 0.333 | 84.71 | 28.21 |
| % | % | Custos directos complementares | 2 % | 14678.19 | 293.56 |
|  |  | Custos directos |  |  | 14971.75 |
