# Sistema de vedação de passagem de tubo de PVC

- Propriedade do ficheiro: CYPE INGENIEROS, S.A.
- Formato: FIEBDC-3/2002
- Âmbito geográfico: Moçambique
- Moeda: MZN
- Custos indirectos: 3.00 %
- IVA: 17.00 %

## I Instalações

### IO Contra incêndios

#### IOJ Protecção passiva contra incêndios

**IOJ011** Ud Sistema de vedação de passagem de tubo de PVC, de 50 mm de diâmetro nominal exterior, e de entre 2,2 e 3,6 mm de espessura, em parede, de 150 mm de espessura, para protecção passiva contra incêndios e garantir a resistência ao fogo EI 120, formado por uma camada de fita intumescente com propriedades ignífugas, de 45x5 mm, por ambas as faces e material de enchimento de vedante acrílico com propriedades ignífugas, cor branco.
Sistema de vedação de passagem de tubo de PVC, de 50 mm de diâmetro nominal exterior, e de entre 2,2 e 3,6 mm de espessura, em parede, de 150 mm de espessura, para protecção passiva contra incêndios e garantir a resistência ao fogo EI 120, formado por uma camada de fita intumescente com propriedades ignífugas, de 45x5 mm, por ambas as faces e material de enchimento de vedante acrílico com propriedades ignífugas, cor branco.
Inclui: Limpeza e preparação do paramento. Inserção do material de enchimento. Colocação da fita à volta do tubo. Inserção da fita na abertura. Vedação da junta. Limpeza final.
Critério de medição de projecto: Número de unidades previstas, segundo documentação gráfica de Projecto.
Critério de medição de obra: Medir-se-á o número de unidades realmente executadas segundo especificações de Projecto.

| Código | Un | Descrição | Rendimento | Preço | Importância |
|---|---|---|---|---|---|
| mt41phi010a | Ud | Cartucho de 310 ml de vedante acrílico com propriedades ignífugas, cor branco, para vedação de juntas e aberturas lineares. (material) | 0.756 | 1101.35 | 832.62 |
| mt41phi110a | Ud | Fita intumescente com propriedades ignífugas, de 45x5 mm, fornecida em rolos de 10 m de comprimento. (material) | 0.035 | 40729.85 | 1425.54 |
| mo113 | h | Operário não qualificado construção. (mão de obra) | 0.190 | 70.26 | 13.35 |
| % | % | Custos directos complementares | 2 % | 2271.51 | 45.43 |
|  |  | Custos directos |  |  | 2316.94 |
