# Curva 30° com juntas de EPDM de duplo lábio, para conduta circular de aço galvanizado, de 80 mm de diâmetro

- Propriedade do ficheiro: CYPE INGENIEROS, S.A.
- Formato: FIEBDC-3/2002
- Âmbito geográfico: Moçambique
- Custos indirectos: 3.00 %
- Despesas gerais: 13.00 %
- Lucro: 6.00 %
- IVA: 16.00 %

## I Instalações

### IS Drenagens e ventilação

#### ISG Ventilação mecânica para garagens

**ISG027** Ud Curva 30° com juntas de EPDM de duplo lábio, para conduta circular de aço galvanizado, de 80 mm de diâmetro.
Inclui: Colocação e fixação das peças especiais pré-fabricadas à rede de condutas.

| Código | Un | Descrição | Rendimento | Preço | Importância |
|---|---|---|---|---|---|
| mt42cos218aaa | Ud | Curva 30° com juntas de EPDM de duplo lábio, para conduta circular de aço galvanizado, de 80 mm de diâmetro, estanquidade ao ar classe D, segundo NP EN 12237. (material) | 1.000 | 25.91 | 25.91 |
| mo011 | h | Oficial de 1ª montador de condutas de chapa metálica. (mão de obra) | 0.057 | 1.91 | 0.11 |
| mo079 | h | Ajudante de montador de condutas de chapa metálica. (mão de obra) | 0.057 | 1.22 | 0.07 |
| % | % | Custos directos complementares | 2 % | 26.09 | 0.52 |
|  |  | Custos directos |  |  | 26.61 |
