# Comporta anti-retorno, de plástico, de 100 mm de diâmetro, para ventilação mecânica

- Propriedade do ficheiro: CYPE INGENIEROS, S.A.
- Formato: FIEBDC-3/2002
- Âmbito geográfico: Moçambique
- Custos indirectos: 3.00 %
- Despesas gerais: 13.00 %
- Lucro: 6.00 %
- IVA: 16.00 %

## I Instalações

### IS Drenagens e ventilação

#### ISM Ventilação mecânica para habitações

**ISM027** Ud Comporta anti-retorno, de plástico, de 100 mm de diâmetro, para ventilação mecânica.
Inclui: Marcação. Fixação e colocação da comporta entre o extractor e a conduta.

| Código | Un | Descrição | Rendimento | Preço | Importância |
|---|---|---|---|---|---|
| mt32exi040a | Ud | Comporta anti-retorno, de plástico, de 100 mm de diâmetro. (material) | 1.000 | 11.19 | 11.19 |
| mo009 | h | Oficial de 1ª montador. (mão de obra) | 0.287 | 1.91 | 0.55 |
| mo075 | h | Ajudante de montador. (mão de obra) | 0.287 | 1.22 | 0.35 |
| % | % | Custos directos complementares | 2 % | 12.09 | 0.24 |
|  |  | Custos directos |  |  | 12.33 |
