# Caixa de extracção/admissão, caudal máximo 4000 m³/h

- Propriedade do ficheiro: CYPE INGENIEROS, S.A.
- Formato: FIEBDC-3/2002
- Âmbito geográfico: Moçambique
- Custos indirectos: 3.00 %
- Despesas gerais: 13.00 %
- Lucro: 6.00 %
- IVA: 16.00 %

## I Instalações

### IS Drenagens e ventilação

#### ISM Ventilação mecânica para habitações

**ISM034** Ud Caixa de extracção/admissão, caudal máximo 4000 m³/h.
Inclui: Marcação. Colocação e fixação da caixa de admissão. Ligações.

| Código | Un | Descrição | Rendimento | Preço | Importância |
|---|---|---|---|---|---|
| mt20sva014a | Ud | Caixa de extracção/admissão, de potência nominal 1,1 kW, motor assíncrono de 4 polos, protecção IP 55, isolamento classe F, para alimentação monofásica a 230 V e 50 Hz de frequência, caudal máximo 4000 m³/h, nível de pressão sonora 82 dBA, com boca para ligação a condutas de extracção de 500 mm de diâmetro e boca de saída de 500 mm de diâmetro. (material) | 1.000 | 5407.98 | 5407.98 |
| mt20sva914a | Ud | Acessórios e elementos de fixação de caixa de extracção/admissão. (material) | 1.000 | 192.73 | 192.73 |
| mo009 | h | Oficial de 1ª montador. (mão de obra) | 0.172 | 1.91 | 0.33 |
| mo075 | h | Ajudante de montador. (mão de obra) | 0.172 | 1.22 | 0.21 |
| % | % | Custos directos complementares | 2 % | 5601.25 | 112.03 |
|  |  | Custos directos |  |  | 5713.28 |
