# Chapéu de alumínio, para conduta de saída de 125 mm de diâmetro exterior, para ventilação mecânica

- Propriedade do ficheiro: CYPE INGENIEROS, S.A.
- Formato: FIEBDC-3/2002
- Âmbito geográfico: Moçambique
- Custos indirectos: 3.00 %
- Despesas gerais: 13.00 %
- Lucro: 6.00 %
- IVA: 16.00 %

## I Instalações

### IS Drenagens e ventilação

#### ISM Ventilação mecânica para habitações

**ISM060** Ud Chapéu de alumínio, para conduta de saída de 125 mm de diâmetro exterior, para ventilação mecânica.
Inclui: Marcação. Fixação e colocação com elementos de ancoragem.

| Código | Un | Descrição | Rendimento | Preço | Importância |
|---|---|---|---|---|---|
| mt20cvc130a | Ud | Chapéu de alumínio, para conduta de saída de 125 mm de diâmetro exterior, acabamento liso, cor castanho, rufo de chumbo de 500x500 mm e pescoço de ligação à conduta com junta. (material) | 1.000 | 171.34 | 171.34 |
| mo018 | h | Oficial de 1ª construção. (mão de obra) | 0.172 | 1.85 | 0.32 |
| mo103 | h | Operário especializado construção. (mão de obra) | 0.086 | 1.18 | 0.10 |
| % | % | Custos directos complementares | 2 % | 171.76 | 3.44 |
|  |  | Custos directos |  |  | 175.20 |
