# Portão enrolável para garagem, de lâminas de alumínio extrudido, 300x250 cm, painel totalmente cego, acabamento branco, abertura manual

- Propriedade do ficheiro: CYPE INGENIEROS, S.A.
- Formato: FIEBDC-3/2002
- Âmbito geográfico: Moçambique
- Custos indirectos: 3.00 %
- IVA: 17.00 %

## L Vãos

### LP Portas

#### LPG De garagem

**LPG010** Ud Portão enrolável para garagem, de lâminas de alumínio extrudido, 300x250 cm, painel totalmente cego, acabamento branco, abertura manual.
Fornecimento e colocação de portão enrolável para garagem, de lâminas de alumínio extrudido, 300x250 cm, painel totalmente cego, acabamento branco. Abertura manual. Inclusive caixa recolhedora forrada, carretel, molas de torção, roldanas, guias e acessórios, fechadura central com chave de segurança e cremona de accionamento manual. Elaborado em oficina, ajuste e fixação em obra. Totalmente montado e testado.
Inclui: Colocação e fixação dos perfis guia. Introdução do conjunto de lâminas nas guias. Colocação e fixação do eixo aos suportes. Fixação do conjunto de lâminas ao tambor. Montagem do sistema de abertura. Montagem do sistema de accionamento. Correcção de falhas e lubrificação de mecanismos e guias.
Critério de medição de projecto: Número de unidades previstas, segundo documentação gráfica de Projecto.
Critério de medição de obra: Medir-se-á o número de unidades realmente executadas segundo especificações de Projecto.

| Código | Un | Descrição | Rendimento | Preço | Importância |
|---|---|---|---|---|---|
| mt26pge010aj | Ud | Portão enrolável para garagem, de lâminas de alumínio extrudido, 300x250 cm, painel totalmente cego, acabamento branco. Segundo EN 13241-1. (material) | 1.000 | 2688.09 | 2688.09 |
| op00ato010 |  | Aparafusadora. | 1.000 | 0.00 | 0.00 |
| op00tal010 |  | Berbequim. | 1.000 | 0.00 | 0.00 |
| op00amo010 |  | Rebarbadora. | 1.000 | 0.00 | 0.00 |
| mo020 | h | Oficial de 1ª construção. (mão de obra) | 0.505 | 2.07 | 1.05 |
| mo113 | h | Operário não qualificado construção. (mão de obra) | 0.505 | 1.47 | 0.74 |
| mo018 | h | Oficial de 1ª serralheiro. (mão de obra) | 1.179 | 2.10 | 2.48 |
| mo059 | h | Ajudante de serralheiro. (mão de obra) | 1.179 | 1.53 | 1.80 |
| % | % | Custos directos complementares | 2 % | 2694.16 | 53.88 |
|  |  | Custos directos |  |  | 2748.04 |
