# Caixilharia de alumínio lacado cor para porta de batente com chapa opaca, perfis para três ou mais folhas, série S-40x40, com marca de qualidade QUALICOAT

- Propriedade do ficheiro: CYPE INGENIEROS, S.A.
- Formato: FIEBDC-3/2002
- Âmbito geográfico: Moçambique
- Custos indirectos: 3.00 %
- IVA: 17.00 %

## L Vãos

### LP Portas

#### LPI De instalações

**LPI020** m² Caixilharia de alumínio lacado cor para porta de batente com chapa opaca, perfis para três ou mais folhas, série S-40x40, com marca de qualidade QUALICOAT.
Fornecimento e montagem de caixilharia de alumínio lacado cor para porta de batente com chapa opaca, perfis para três ou mais folhas, série S-40x40, com marca de qualidade QUALICOAT; composta por perfis extrudidos formando aros e folhas de 1,5 mm de espessura mínima em perfis estruturais, ferragens de pendurar e abertura, parafusos de aço inoxidável, elementos de estanquidade, acessórios e ferramentas de mecanização homologadas. Inclusive p/p de ganchos de fixação, enchimento perimetral de juntas através de um cordão de silicone neutro, fechadura triangular, grelhas de ventilação e ajuste final em obra. Totalmente montada.
Inclui: Marcação de pontos de fixação e aprumo do aro. Fixação do aro ao paramento. Vedação de juntas. Colocação da porta de inspecção. Colocação de ferragens de fecho e acessórios.
Critério de medição de projecto: Superfície da abertura a fechar, medida segundo documentação gráfica de Projecto.
Critério de medição de obra: Medir-se-á, com as dimensões da abertura, a superfície realmente executada segundo especificações de Projecto.

| Código | Un | Descrição | Rendimento | Preço | Importância |
|---|---|---|---|---|---|
| mt25pfb011h | m² | Caixilharia de alumínio lacado cor para porta de batente com chapa opaca, perfis para três ou mais folhas, série S-40x40, com marca de qualidade QUALICOAT, inclusive p/p de fechadura triangular e grelhas de ventilação. (material) | 1.000 | 113.08 | 113.08 |
| op00ato010 |  | Aparafusadora. | 1.000 | 0.00 | 0.00 |
| mo020 | h | Oficial de 1ª construção. (mão de obra) | 0.191 | 2.07 | 0.40 |
| mo077 | h | Ajudante de construção. (mão de obra) | 0.191 | 1.52 | 0.29 |
| % | % | Custos directos complementares | 2 % | 113.77 | 2.28 |
|  |  | Custos directos |  |  | 116.05 |
