# Isolamento térmico horizontal de ensoleiramento geral, com vidro celular

- Propriedade do ficheiro: CYPE INGENIEROS, S.A.
- Formato: FIEBDC-3/2002
- Âmbito geográfico: Moçambique
- Moeda: MZN
- Custos indirectos: 3.00 %
- IVA: 17.00 %

## N Isolamentos e impermeabilizações

### NA Isolamentos térmicos

#### NAI Fundações

**NAI010** m² Isolamento térmico horizontal de ensoleiramento geral, com vidro celular.
Isolamento térmico horizontal de ensoleiramento geral, formado por painel de vidro celular, de 600x450 mm e 70 mm de espessura, segundo EN 13167, resistência à compressão >= 1600 kPa, resistência térmica 0,51 m²°C/W, condutibilidade térmica 0,036 W/(m°C) e Euroclasse A1 de reacção ao fogo segundo NP EN 13501-1; colocado topo a topo na base do ensoleiramento geral, sobre o terreno; preparado para a impermeabilização posterior da laje de betão. Inclusive adesivo betuminoso para a vedação de juntas.
Inclui: Limpeza e preparação da superfície suporte. Implantação e corte do isolamento. Colocação do isolamento sobre o terreno. Vedação de juntas.
Critério de medição de projecto: Superfície medida segundo documentação gráfica de Projecto.
Critério de medição de obra: Medir-se-á a superfície realmente executada segundo especificações de Projecto.

| Código | Un | Descrição | Rendimento | Preço | Importância |
|---|---|---|---|---|---|
| mt14adg010a | kg | Adesivo betuminoso, formado por uma solução de betume asfáltico modificado e cargas minerais em base solvente, de aplicação a frio. (material) | 0.480 | 1221.95 | 586.54 |
| mt16pvi030ga | m² | Painel de vidro celular, de 600x450 mm e 70 mm de espessura, segundo EN 13167, resistência à compressão >= 1600 kPa, resistência térmica 0,51 m²°C/W, condutibilidade térmica 0,036 W/(m°C) e Euroclasse A1 de reacção ao fogo segundo NP EN 13501-1; para colocar directamente sobre o terreno. (material) | 1.050 | 6765.16 | 7103.42 |
| mo054 | h | Oficial de 1ª montador de isolamentos. (mão de obra) | 0.167 | 136.52 | 22.80 |
| mo101 | h | Ajudante de montador de isolamentos. (mão de obra) | 0.167 | 99.31 | 16.58 |
| % | % | Custos directos complementares | 2 % | 7729.34 | 154.59 |
|  |  | Custos directos |  |  | 7883.93 |
