# Isolamento térmico horizontal de lajes térreas

- Propriedade do ficheiro: CYPE INGENIEROS, S.A.
- Formato: FIEBDC-3/2002
- Âmbito geográfico: Moçambique
- Moeda: MZN
- Custos indirectos: 3.00 %
- IVA: 17.00 %

## N Isolamentos e impermeabilizações

### NA Isolamentos térmicos

#### NAK Lajes térreas

**NAK010** m² Isolamento térmico horizontal de lajes térreas, formado por painel rígido de poliestireno extrudido, de superfície lisa e bordo lateral a meia madeira, de 80 mm de espessura, resistência à compressão >= 300 kPa, resistência térmica 2,2 m²°C/W, condutibilidade térmica 0,036 W/(m°C), colocado na base da laje térrea, coberto com um filme de polietileno de 0,2 mm de espessura, preparado para receber uma laje térrea de betão (não incluída neste preço).
Fornecimento e colocação de isolamento térmico horizontal de lajes térreas, formado por painel rígido de poliestireno extrudido, de superfície lisa e bordo lateral a meia madeira, de 80 mm de espessura, resistência à compressão >= 300 kPa, resistência térmica 2,2 m²°C/W, condutibilidade térmica 0,036 W/(m°C) e filme de polietileno colocado sobre o isolante como camada separadora, preparado para receber uma laje térrea de betão (não incluída neste preço). Inclusive p/p de preparação da superfície suporte e cortes do isolamento.
Inclui: Limpeza e preparação da superfície suporte. Preparação do isolamento. Colocação do isolamento sobre o terreno. Colocação do filme de polietileno.
Critério de medição de projecto: Superfície medida segundo documentação gráfica de Projecto.
Critério de medição de obra: Medir-se-á a superfície realmente executada segundo especificações de Projecto.

| Código | Un | Descrição | Rendimento | Preço | Importância |
|---|---|---|---|---|---|
| mt16pxa010af | m² | Painel rígido de poliestireno extrudido, segundo EN 13164, de superfície lisa e bordo lateral a meia madeira, de 80 mm de espessura, resistência à compressão >= 300 kPa, resistência térmica 2,2 m²°C/W, condutibilidade térmica 0,036 W/(m°C), Euroclasse E de reacção ao fogo, com código de designação XPS-EN 13164-T1-CS(10/4)300-DLT(2)5-DS(TH)-WL(T)0,7--FT2. (material) | 1.100 | 809.71 | 890.68 |
| mt16png010d | m² | Filme de polietileno de 0,2 mm de espessura e 184 g/m² de massa superficial. (material) | 1.100 | 33.78 | 37.16 |
| mt16aaa030 | m | Fita autocolante para vedação de juntas. (material) | 0.400 | 27.39 | 10.96 |
| mo054 | h | Oficial de 1ª montador de isolamentos. (mão de obra) | 0.169 | 100.05 | 16.91 |
| mo101 | h | Ajudante de montador de isolamentos. (mão de obra) | 0.169 | 71.36 | 12.06 |
| % | % | Custos directos complementares | 2 % | 967.77 | 19.36 |
|  |  | Custos directos |  |  | 987.13 |
