# Isolamento térmico vertical de lajes térreas

- Propriedade do ficheiro: CYPE INGENIEROS, S.A.
- Formato: FIEBDC-3/2002
- Âmbito geográfico: Moçambique
- Moeda: MZN
- Custos indirectos: 3.00 %
- IVA: 17.00 %

## N Isolamentos e impermeabilizações

### NA Isolamentos térmicos

#### NAK Lajes térreas

**NAK020** m² Isolamento térmico vertical de lajes térreas, formado por painel rígido de poliestireno extrudido, de superfície lisa e bordo lateral a meia madeira, de 120 mm de espessura, resistência à compressão >= 500 kPa, resistência térmica 3,35 m²°C/W, condutibilidade térmica 0,036 W/(m°C), colocado no perímetro da laje térrea, coberto com um filme de polietileno de 0,2 mm de espessura, preparado para receber uma laje térrea de betão (não incluída neste preço).
Fornecimento e colocação de isolamento térmico vertical de lajes térreas, formado por painel rígido de poliestireno extrudido, de superfície lisa e bordo lateral a meia madeira, de 120 mm de espessura, resistência à compressão >= 500 kPa, resistência térmica 3,35 m²°C/W, condutibilidade térmica 0,036 W/(m°C) e filme de polietileno colocado sobre o isolante como camada separadora, preparado para receber uma laje térrea de betão (não incluída neste preço). Inclusive p/p de preparação da superfície suporte e cortes do isolamento.
Inclui: Limpeza e preparação da superfície suporte. Preparação do isolamento. Colocação do isolamento sobre o terreno. Colocação do filme de polietileno.
Critério de medição de projecto: Superfície medida segundo documentação gráfica de Projecto.
Critério de medição de obra: Medir-se-á a superfície realmente executada segundo especificações de Projecto.

| Código | Un | Descrição | Rendimento | Preço | Importância |
|---|---|---|---|---|---|
| mt16pxa010bj | m² | Painel rígido de poliestireno extrudido, segundo EN 13164, de superfície lisa e bordo lateral a meia madeira, de 120 mm de espessura, resistência à compressão >= 500 kPa, resistência térmica 3,35 m²°C/W, condutibilidade térmica 0,036 W/(m°C), Euroclasse E de reacção ao fogo, com código de designação XPS-EN 13164-T1-CS(10/Y)500-DLT(2)5-DS(TH)-CC(2/1,5/50)175-WL(T)0,7-WD(V)3-FT2. (material) | 1.100 | 1396.69 | 1536.36 |
| mt16png010d | m² | Filme de polietileno de 0,2 mm de espessura e 184 g/m² de massa superficial. (material) | 1.100 | 33.78 | 37.16 |
| mt16aaa030 | m | Fita autocolante para vedação de juntas. (material) | 0.400 | 27.39 | 10.96 |
| mo054 | h | Oficial de 1ª montador de isolamentos. (mão de obra) | 0.192 | 100.05 | 19.21 |
| mo101 | h | Ajudante de montador de isolamentos. (mão de obra) | 0.192 | 71.36 | 13.70 |
| % | % | Custos directos complementares | 2 % | 1617.39 | 32.35 |
|  |  | Custos directos |  |  | 1649.74 |
