# Isolamento térmico de pavimentos flutuantes

- Propriedade do ficheiro: CYPE INGENIEROS, S.A.
- Formato: FIEBDC-3/2002
- Âmbito geográfico: Moçambique
- Moeda: MZN
- Custos indirectos: 3.00 %
- IVA: 17.00 %

## N Isolamentos e impermeabilizações

### NA Isolamentos térmicos

#### NAL Pavimentos flutuantes

**NAL060** m² Isolamento térmico de pavimentos flutuantes, formado por painel leve de lã de madeira, de 600x2000 mm e 35 mm de espessura, resistência térmica 0,39 m²°C/W, condutibilidade térmica 0,09 W/(m°C), preparado para receber uma base de pavimento de argamassa ou betão (não incluída neste preço).
Fornecimento e colocação de isolamento térmico de pavimentos flutuantes, formado por painel leve de lã de madeira, de 600x2000 mm e 35 mm de espessura, resistência térmica 0,39 m²°C/W, condutibilidade térmica 0,09 W/(m°C), preparado para receber uma base de pavimento de argamassa ou betão (não incluída neste preço), colocado sobre o suporte. Incluindo p/p de preparação da superfície suporte, cortes, dessolidarização perimetral realizada com o mesmo material isolante e vedação de juntas do filme de polietileno protector do isolamento com fita adesiva.
Inclui: Limpeza e preparação da superfície suporte. Preparação do isolamento. Colocação do isolamento sobre a laje. Colocação do filme de polietileno.
Critério de medição de projecto: Superfície medida segundo documentação gráfica de Projecto.
Critério de medição de obra: Medir-se-á a superfície realmente executada segundo especificações de Projecto.

| Código | Un | Descrição | Rendimento | Preço | Importância |
|---|---|---|---|---|---|
| mt16vki010c | m² | Painel leve de lã de madeira, de 600x2000 mm e 35 mm de espessura, formado por aparas de madeira aglomeradas com cimento, resistência térmica 0,39 m²°C/W, condutibilidade térmica 0,09 W/(m°C), densidade 414,3 kg/m³, factor de resistência à difusão do vapor de água 0,4 e Euroclasse B-s1, d0 de reacção ao fogo, segundo EN 13168, para isolamento térmico e acústico e protecção contra incêndios, em edificação. (material) | 1.100 | 851.46 | 936.61 |
| mo054 | h | Oficial de 1ª montador de isolamentos. (mão de obra) | 0.090 | 71.61 | 6.44 |
| mo101 | h | Ajudante de montador de isolamentos. (mão de obra) | 0.090 | 51.01 | 4.59 |
| % | % | Custos directos complementares | 2 % | 947.64 | 18.95 |
|  |  | Custos directos |  |  | 966.59 |
