# Isolamento termorreflector pelo exterior de coberturas não acessíveis com superfície suporte de betão ou argamassa (não incluída neste preço)

- Propriedade do ficheiro: CYPE INGENIEROS, S.A.
- Formato: FIEBDC-3/2002
- Âmbito geográfico: Moçambique
- Moeda: MZN
- Custos indirectos: 3.00 %
- IVA: 17.00 %

## N Isolamentos e impermeabilizações

### NA Isolamentos térmicos

#### NAQ Coberturas

**NAQ205** m² Isolamento termorreflector pelo exterior de coberturas não acessíveis com superfície suporte de betão ou argamassa (não incluída neste preço), realizado através de revestimento elástico à base de copolímeros acrílicos em emulsão aquosa, Revsun Tec Plus "REVETÓN", cor branco, com um rendimento de 1,4 l/m², reforço em pontos singulares com geotêxtil não tecido de fibras de vidro, Texnón 300 "REVETÓN", sobre primário de resinas sintéticas, "REVETÓN".
Execução de isolamento termorreflector pelo exterior de coberturas não acessíveis, realizado através da aplicação de duas demãos de revestimento elástico à base de copolímeros acrílicos em emulsão aquosa, Revsun Tec Plus "REVETÓN", cor branco, com um rendimento de 1,4 l/m². Incluindo p/p de limpeza e preparação da superfície suporte de betão ou argamassa com a aplicação de uma demão de primário de resinas sintéticas, "REVETÓN", incolor e resolução de pontos singulares através de geotêxtil não tecido de fibras de vidro, Texnón 300 "REVETÓN", de 300 g/m² de massa superficial.
Inclui: Limpeza e preparação da superfície na qual se aplicará o isolamento termorreflector. Aplicação de primário. Tratamento dos pontos singulares. Aplicação do revestimento.
Critério de medição de projecto: Superfície medida em projecção horizontal, segundo documentação gráfica de Projecto, desde as faces interiores dos parapeitos ou muretes perimetrais que a limitam.
Critério de medição de obra: Medir-se-á, em projecção horizontal, a superfície realmente executada segundo especificações de Projecto, desde as faces interiores dos parapeitos ou muretes perimetrais que a limitam.

| Código | Un | Descrição | Rendimento | Preço | Importância |
|---|---|---|---|---|---|
| mt15rer010b | l | Primário de resinas sintéticas, "REVETÓN", incolor. (material) | 0.200 | 1227.91 | 245.58 |
| mt15rer502b | m² | Geotêxtil não tecido de fibras de vidro, Texnón 300 "REVETÓN", de 300 g/m² de massa superficial. (material) | 0.100 | 293.97 | 29.40 |
| mt15rer700a | l | Revestimento elástico à base de copolímeros acrílicos em emulsão aquosa, Revsun Tec Plus "REVETÓN", cor branco, com um índice de reflexão solar de 70% e 0,91 de emitância. (material) | 1.400 | 954.03 | 1335.64 |
| mo030 | h | Oficial de 1ª aplicador de produtos isolantes. (mão de obra) | 0.304 | 96.80 | 29.43 |
| mo068 | h | Ajudante de aplicador de produtos isolantes. (mão de obra) | 0.304 | 71.36 | 21.69 |
| % | % | Custos directos complementares | 2 % | 1661.74 | 33.23 |
|  |  | Custos directos |  |  | 1694.97 |
