# Isolamento sonoro a sons de condução aérea de tubo de queda, com complexos multicamada

- Propriedade do ficheiro: CYPE INGENIEROS, S.A.
- Formato: FIEBDC-3/2002
- Âmbito geográfico: Moçambique
- Moeda: MZN
- Custos indirectos: 3.00 %
- IVA: 17.00 %

## N Isolamentos e impermeabilizações

### NB Isolamentos sonoros

#### NBA Tubagens e tubos de queda

**NBA020** m Isolamento sonoro a sons de condução aérea de tubo de queda, com complexos multicamada.
Isolamento sonoro a sons de condução aérea de tubo de queda de 250 mm de diâmetro, realizado com complexo multicamada, de 4 mm de espessura, 3,6 kg/m² de massa superficial, formado por uma lâmina de poliolefinas e uma lâmina viscoelástica de alta densidade; disposto à volta do tubo de queda como manga isolante. Inclusive fita viscoelástica autocolante, para vedação de juntas.
Inclui: Limpeza da superfície suporte. Corte do rolo em tramos. Forro do tubo de queda. Vedação de juntas.
Critério de medição de projecto: Comprimento medido segundo documentação gráfica de Projecto.
Critério de medição de obra: Medir-se-á o comprimento realmente executado segundo especificações de Projecto.

| Código | Un | Descrição | Rendimento | Preço | Importância |
|---|---|---|---|---|---|
| mt16ptc050a | m² | Complexo multicamada, de 4 mm de espessura, 3,6 kg/m² de massa superficial, formado por uma lâmina de poliolefinas e uma lâmina viscoelástica de alta densidade; proporcionando uma redução do nível global ponderado de pressão a sons de condução aérea de 8,6 dBA. (material) | 0.864 | 587.21 | 507.35 |
| mt16pnc010a | m | Fita viscoelástica autocolante, com auto-protecção de alumínio, de 50 mm de largura e de 1,5 mm de espessura, para vedação de juntas. (material) | 1.000 | 75.58 | 75.58 |
| mo054 | h | Oficial de 1ª montador de isolamentos. (mão de obra) | 0.261 | 136.52 | 35.63 |
| mo101 | h | Ajudante de montador de isolamentos. (mão de obra) | 0.261 | 99.31 | 25.92 |
| % | % | Custos directos complementares | 2 % | 644.48 | 12.89 |
|  |  | Custos directos |  |  | 657.37 |
