# Impermeabilização de varandas e terraços

- Propriedade do ficheiro: CYPE INGENIEROS, S.A.
- Formato: FIEBDC-3/2002
- Âmbito geográfico: Moçambique
- Moeda: MZN
- Custos indirectos: 3.00 %
- IVA: 17.00 %

## N Isolamentos e impermeabilizações

### NI Impermeabilizações

#### NIG Coberturas, galerias e varandas

**NIG210** m² Impermeabilização de varandas e terraços, sobre superfície suporte betão, realizada através do sistema MasterSeal Balcony 1336 "BASF", formado por com primário MasterSeal M 251 "BASF", de cor vermelho RAL 3013, diluída com 2% de xileno, aplicado com rolo, pistola ou ancinho de borracha e camada de regularização com revestimento elástico impermeabilizante monocomponente à base de resinas de poliuretano alifático com baixo conteúdo em dissolventes, MasterSeal M 251 "BASF", de cor vermelho RAL 3013, misturado com inerte de quartzo natural, MasterTop F1 "BASF", como carga mineral (com uma proporção em peso 1:0,5), aplicado com palustra ou ancinho de borracha; e vedação da impermeabilização com revestimento elástico impermeabilizante monocomponente à base de resinas de poliuretano alifático com baixo conteúdo em dissolventes, MasterSeal M 251 "BASF", de cor vermelho RAL 3013, aplicado com rolo ou pistola.
Impermeabilização de varandas e terraços, sobre superfície suporte betão, realizada através do sistema MasterSeal Balcony 1336 "BASF", formado por com primário MasterSeal M 251 "BASF", de cor vermelho RAL 3013, diluída com 2% de xileno, aplicado com rolo, pistola ou ancinho de borracha e camada de regularização com revestimento elástico impermeabilizante monocomponente à base de resinas de poliuretano alifático com baixo conteúdo em dissolventes, MasterSeal M 251 "BASF", de cor vermelho RAL 3013, misturado com inerte de quartzo natural, MasterTop F1 "BASF", como carga mineral (com uma proporção em peso 1:0,5), aplicado com palustra ou ancinho de borracha; e vedação da impermeabilização com revestimento elástico impermeabilizante monocomponente à base de resinas de poliuretano alifático com baixo conteúdo em dissolventes, MasterSeal M 251 "BASF", de cor vermelho RAL 3013, aplicado com rolo ou pistola.
Inclui: Aplicação de primário. Tratamento dos pontos singulares. Aplicação da camada de regularização. Aplicação da camada de vedante.
Critério de medição de projecto: Superfície medida em projecção horizontal, segundo documentação gráfica de Projecto, desde as faces interiores dos parapeitos ou muretes perimetrais que a limitam.
Critério de medição de obra: Medir-se-á, em projecção horizontal, a superfície realmente executada segundo especificações de Projecto, desde as faces interiores dos parapeitos ou muretes perimetrais que a limitam.

| Código | Un | Descrição | Rendimento | Preço | Importância |
|---|---|---|---|---|---|
| mt15bas110b | kg | Revestimento elástico impermeabilizante monocomponente à base de resinas de poliuretano alifático com baixo conteúdo em dissolventes, MasterSeal M 251 "BASF", de cor vermelho RAL 3013, para impermeabilização de coberturas, varandas e galerias, com resistência à intempérie, ao trânsito pedonal, às águas agressivas (água do mar e águas fecais), a vários ácidos diluídos, álcalis, óleos minerais e fuels. (material) | 1.200 | 2236.71 | 2684.05 |
| mt15bas140a | kg | Dissolvente à base de xileno. (material) | 0.006 | 788.14 | 4.73 |
| mt15bas130a | kg | Inerte de quartzo natural, MasterTop F1 "BASF", de granulometria compreendida entre 0,18 e 0,3 mm, para utilizar como carga mineral em combinação com resinas epóxi ou poliuretano. (material) | 0.250 | 63.91 | 15.98 |
| mo032 | h | Oficial de 1ª aplicador de produtos impermeabilizantes. (mão de obra) | 0.135 | 96.80 | 13.07 |
| mo070 | h | Ajudante de aplicador de produtos impermeabilizantes. (mão de obra) | 0.135 | 71.36 | 9.63 |
| % | % | Custos directos complementares | 2 % | 2727.46 | 54.55 |
|  |  | Custos directos |  |  | 2782.01 |
