# Impermeabilização através de revestimento contínuo elástico impermeabilizante à base de polímeros acrílicos em dispersão aquosa, cor branco, com um rendimento de 1,5 kg/m²

- Propriedade do ficheiro: CYPE INGENIEROS, S.A.
- Formato: FIEBDC-3/2002
- Âmbito geográfico: Moçambique
- Moeda: MZN
- Custos indirectos: 3.00 %
- IVA: 17.00 %

## N Isolamentos e impermeabilizações

### NI Impermeabilizações

#### NIR Revestimentos

**NIR005** m² Impermeabilização através de revestimento contínuo elástico impermeabilizante à base de polímeros acrílicos em dispersão aquosa, cor branco, com um rendimento de 1,5 kg/m².
Formação de revestimento elástico em qualquer elemento construtivo situado à intempérie e que não se encontre em presença constante da água, através da aplicação de uma primeira camada de revestimento contínuo elástico impermeabilizante à base de polímeros acrílicos em dispersão aquosa, cor branco, diluído com um 10% de água, e posterior aplicação de uma segunda camada com o mesmo produto sem diluir, com um rendimento de 1,5 kg/m².
Inclui: Limpeza e preparação do suporte. Aplicação da primeira camada do revestimento. Aplicação da segunda camada do revestimento.
Critério de medição de projecto: Superfície medida segundo documentação gráfica de Projecto.
Critério de medição de obra: Medir-se-á a superfície realmente executada segundo especificações de Projecto.

| Código | Un | Descrição | Rendimento | Preço | Importância |
|---|---|---|---|---|---|
| mt15bas240a | kg | Revestimento contínuo elástico impermeabilizante à base de polímeros acrílicos em dispersão aquosa, cor branco. (material) | 1.500 | 356.88 | 535.32 |
| mo032 | h | Oficial de 1ª aplicador de produtos impermeabilizantes. (mão de obra) | 0.169 | 96.80 | 16.36 |
| mo070 | h | Ajudante de aplicador de produtos impermeabilizantes. (mão de obra) | 0.169 | 71.36 | 12.06 |
| % | % | Custos directos complementares | 2 % | 563.74 | 11.27 |
|  |  | Custos directos |  |  | 575.01 |
