# Caminho técnico de circulação pedonal de lajetas térmicas

- Propriedade do ficheiro: CYPE INGENIEROS, S.A.
- Formato: FIEBDC-3/2002
- Âmbito geográfico: Moçambique
- Moeda: MZN
- Custos indirectos: 3.00 %
- IVA: 17.00 %

## Q Coberturas

### QA Planas

#### QAD Não acessíveis, não ventiladas

**QAD025** m² Caminho técnico de circulação pedonal de lajetas térmicas, formadas por 35 mm de argamassa e 40 mm de poliestireno extrudido, de 600x400 mm, cor cinzento, acabamento poroso, colocadas directamente sobre a camada separadora, em cobertura plana não acessível, com godo.
Caminho técnico de circulação pedonal de lajetas térmicas, formadas por 35 mm de argamassa e 40 mm de poliestireno extrudido, de 600x400 mm, cor cinzento, acabamento poroso, colocadas directamente sobre a camada separadora, em cobertura plana não acessível, com godo.
Inclui: Marcação e corte das lajetas. Colocação dos ladrilhos.
Critério de medição de projecto: Superfície medida segundo documentação gráfica de Projecto.
Critério de medição de obra: Medir-se-á a superfície realmente executada segundo especificações de Projecto.
Critérios considerados na determinação do preço da unidade de obra: O preço não inclui a camada separadora.

| Código | Un | Descrição | Rendimento | Preço | Importância |
|---|---|---|---|---|---|
| mt15lfc010a | m² | Lajeta térmica, formada por 35 mm de argamassa e 40 mm de poliestireno extrudido, condutibilidade térmica 0,034 W/(m°C). (material) | 1.050 | 1988.25 | 2087.66 |
| mo020 | h | Oficial de 1ª construção. (mão de obra) | 0.279 | 100.13 | 27.94 |
| mo113 | h | Operário não qualificado construção. (mão de obra) | 0.279 | 71.84 | 20.04 |
| % | % | Custos directos complementares | 2 % | 2135.64 | 42.71 |
|  |  | Custos directos |  |  | 2178.35 |
