# Sistema de cobertura Deck com fixação mecânica

- Propriedade do ficheiro: CYPE INGENIEROS, S.A.
- Formato: FIEBDC-3/2002
- Âmbito geográfico: Moçambique
- Custos indirectos: 0.03 %
- IVA: 17.00 %

## Q Coberturas

### QA Planas

#### QAD Não acessíveis, não ventiladas

**QAD044** m² Sistema de cobertura Deck com fixação mecânica, "CHOVA", tipo convencional, pendente do 1% ao 15%, composta de: suporte base: perfil nervurado autoportante de chapa de aço galvanizado S 280 de 0,7 mm de espessura, acabamento liso, com 3 nervuras de 50 mm de altura separadas 260 mm; isolamento térmico: painel de lã de rocha hidrofugada, de alta densidade, LAROC N 150/4 "CHOVA", segundo EN 13162, de 40 mm de espessura; impermeabilização: monocamada com camada de betume modificado com elastómero SBS, POLITABER COMBI FM 50/G "CHOVA", fixada mecanicamente ao suporte com 3 parafusos de aço cada m², de 65 mm de comprimento.
Formação de cobertura Deck com fixação mecânica, "CHOVA", tipo convencional, pendente do 1% ao 15%, composta dos seguintes elementos: SUPORTE BASE: perfil nervurado autoportante de chapa de aço galvanizado S 280 de 0,7 mm de espessura, acabamento liso, com 3 nervuras de 50 mm de altura separadas 260 mm, inércia 18 cm4 e massa superficial 5,5 kg/m²; ISOLAMENTO TÉRMICO: painel de lã de rocha hidrofugada, de alta densidade, LAROC N 150/4 "CHOVA", segundo EN 13162, de 40 mm de espessura, resistência térmica 1,05 m²°C/W, condutibilidade térmica 0,038 W/(m°C); IMPERMEABILIZAÇÃO: tipo monocamada, não colada, formada por uma camada de betume modificado com elastómero SBS, POLITABER COMBI FM 50/G "CHOVA", LBM - 50/G - FM, de 5 kg/m², com armadura de feltro de poliéster não tecido reforçado (para fixação mecânica) de 150 g/m², de superfície auto-protegida (protecção mineral na face exterior, cor ardósia cinzenta e plástico antiaderente na face interior), fixada mecanicamente; FIXAÇÕES MECÂNICAS: lâmina impermeabilizante fixada mecanicamente ao suporte metálico através de parafuso de aço EVDF ZBJ de 6 mm de diâmetro e 65 mm de comprimento, com tratamento anticorrosão, bucha e anilha de partilha de 40x40 mm, colocados em 3 pontos cada m². Incluindo p/p de formação de juntas de dilatação em coberturas e tratamento de pontos singulares.
Inclui: Marcação das chapas nervuradas e dos pontos singulares. Corte, preparação e colocação das chapas. Execução de juntas e perímetro. Fixação mecânica das chapas. Tratamento de pontos singulares. Revisão da superfície base na qual se realiza a fixação do isolamento de acordo com as exigências da técnica a usar. Corte, ajuste e colocação do isolamento. Colocação da impermeabilização. Fixação mecânica da impermeabilização.
Critério de medição de projecto: Superfície medida em projecção horizontal, segundo documentação gráfica de Projecto, desde as faces interiores dos parapeitos ou muretes perimetrais que a limitam.
Critério de medição de obra: Medir-se-á, em projecção horizontal, a superfície realmente executada segundo especificações de Projecto, desde as faces interiores dos parapeitos ou muretes perimetrais que a limitam.

| Código | Un | Descrição | Rendimento | Preço | Importância |
|---|---|---|---|---|---|
| mt13ccg200ac | m² | Perfil nervurado autoportante de chapa de aço galvanizado S 280 de 0,7 mm de espessura, acabamento liso, com 3 nervuras de 50 mm de altura separadas 260 mm, inércia 18 cm4 e massa superficial 5,5 kg/m², segundo NP EN 14782. (material) | 1.100 | 11.93 | 13.12 |
| mt16lrc020a | m² | Painel de lã de rocha hidrofugada, de alta densidade, LAROC N 150/4 "CHOVA", segundo EN 13162, de 40 mm de espessura, resistência térmica 1,05 m²°C/W, condutibilidade térmica 0,038 W/(m°C). (material) | 1.050 | 18.82 | 19.76 |
| mt14lgc020i | m² | Camada de betume modificado com elastómero SBS, POLITABER COMBI FM 50/G "CHOVA", LBM - 50/G - FM, EN 13707, de 5 kg/m², com armadura de feltro de poliéster não tecido reforçado (para fixação mecânica) de 150 g/m², de superfície auto-protegida (protecção mineral na face exterior, cor ardósia cinzenta e plástico antiaderente na face interior). (material) | 1.100 | 23.02 | 25.32 |
| mt16aab010 | Ud | Fixação mecânica dos painéis isolantes à chapa metálica (coberturas deck). (material) | 3.000 | 0.23 | 0.69 |
| mt14lga100a | Ud | Parafuso de aço EVDF ZBJ de 6 mm de diâmetro e 65 mm de comprimento, com tratamento anticorrosão, bucha e anilha de partilha de 40x40 mm. (material) | 3.000 | 0.26 | 0.78 |
| mt14lbc100a | m | Banda de reforço de betume modificado com elastómero SBS POLITABER Banda 33 "CHOVA", LBM - 30 - FP, EN 13707, de 33 cm de largura, massa nominal 3 kg/m², com armadura de fibra de polipropileno de 160 g/m², acabada com filme plástico em ambas as faces. (material) | 0.570 | 5.78 | 3.29 |
| mt15pac040 | m | Perfil de chapa de aço galvanizado "CHOVA". (material) | 0.150 | 1.99 | 0.30 |
| op00ciz010 |  | Tesoura. | 1.000 | 0.00 | 0.00 |
| op00roe010 |  | Roedora. | 1.000 | 0.00 | 0.00 |
| op00sop010 |  | Maçarico para soldadura de lâminas asfálticas. | 1.000 | 0.00 | 0.00 |
| mo047 | h | Oficial de 1ª montador de painéis metálicos. (mão de obra) | 0.174 | 2.32 | 0.40 |
| mo090 | h | Ajudante de montador de painéis metálicos. (mão de obra) | 0.174 | 1.47 | 0.26 |
| mo050 | h | Oficial de 1ª montador de isolamentos. (mão de obra) | 0.058 | 2.32 | 0.13 |
| mo093 | h | Ajudante de montador de isolamentos. (mão de obra) | 0.058 | 1.47 | 0.09 |
| mo028 | h | Oficial de 1ª aplicador de lâminas impermeabilizantes. (mão de obra) | 0.139 | 2.24 | 0.31 |
| mo062 | h | Ajudante de aplicador de lâminas impermeabilizantes. (mão de obra) | 0.139 | 1.47 | 0.20 |
| % | % | Custos directos complementares | 2 % | 64.65 | 1.29 |
|  |  | Custos directos |  |  | 65.94 |
