# Encontro de cobertura plana acessível, não ventilada com sumidouro. Impermeabilização com lâminas de poliolefinas

- Propriedade do ficheiro: CYPE INGENIEROS, S.A.
- Formato: FIEBDC-3/2002
- Âmbito geográfico: Moçambique
- Moeda: MZN
- Custos indirectos: 3.00 %
- IVA: 17.00 %

## Q Coberturas

### QA Planas acessíveis, não ventiladas

#### QAF Pontos singulares

**QAF031** Ud Encontro de cobertura plana acessível, não ventilada com sumidouro. Impermeabilização com lâminas de poliolefinas.
Encontro de cobertura plana acessível, não ventilada, com pavimento fixo, tipo convencional com sumidouro de saída vertical, realizando um rebaixo no suporte à volta do sumidouro, no qual será assente a impermeabilização formada por: peça de reforço de 0,5x0,5 m de superfície com lâmina impermeabilizante flexível tipo EVAC, composta por uma folha dupla de poliolefina termoplástica com acetato de vinil etileno, com ambas as faces revestidas de fibras de poliéster não tecidas, de 0,52 mm de espessura e 335 g/m², fixada ao suporte em toda a sua superfície com cimento cola melhorado, deformável e tixotrópico, C2 TE S1, e colocação de sumidouro de PVC, de saída vertical, de 80 mm de diâmetro, integramente aderido à peça de reforço anterior com cimento cola.
Inclui: Execução de rebaixe do suporte à volta do sumidouro. Limpeza e preparação da superfície. Colocação da peça de reforço com cimento cola. Colocação do sumidouro.
Critério de medição de projecto: Número de unidades previstas, segundo documentação gráfica de Projecto.
Critério de medição de obra: Medir-se-á o número de unidades realmente executadas segundo especificações de Projecto.

| Código | Un | Descrição | Rendimento | Preço | Importância |
|---|---|---|---|---|---|
| mt09mcm060a | kg | Cimento cola melhorado, C2 TE S1, segundo NP EN 12004, deformável, com deslizamento reduzido e tempo de colocação ampliado, cor cinzento, à base de cimento, inertes de granulometria fina, resinas sintéticas e aditivos especiais, com propriedades tixotrópicas e de endurecimento sem retracção. (material) | 1.000 | 37.94 | 37.94 |
| mt15rev011a | m² | Lâmina impermeabilizante flexível tipo EVAC, composta por uma folha dupla de poliolefina termoplástica com acetato de vinil etileno, com ambas as faces revestidas de fibras de poliéster não tecidas, de 0,52 mm de espessura e 335 g/m², segundo EN 13956. (material) | 0.250 | 1264.02 | 316.01 |
| mt15dan100ya | Ud | Sumidouro de PVC, de saída vertical, de 80 mm de diâmetro. (material) | 1.000 | 917.11 | 917.11 |
| mo029 | h | Oficial de 1ª aplicador de lâminas impermeabilizantes. (mão de obra) | 0.312 | 134.36 | 41.92 |
| mo067 | h | Ajudante de aplicador de lâminas impermeabilizantes. (mão de obra) | 0.312 | 100.44 | 31.34 |
| mo008 | h | Oficial de 1ª canalizador. (mão de obra) | 0.334 | 138.06 | 46.11 |
| % | % | Custos directos complementares | 2 % | 1390.43 | 27.81 |
|  |  | Custos directos |  |  | 1418.24 |
