# Ladrilhamento com ladrilhos cerâmicos de grés porcelânico

- Propriedade do ficheiro: CYPE INGENIEROS, S.A.
- Formato: FIEBDC-3/2002
- Âmbito geográfico: Moçambique
- Custos indirectos: 0.03 %
- IVA: 17.00 %

## R Revestimentos

### RA Descontínuos ligeiros

#### RAG Cerâmicos/Grés

**RAG033** m² Ladrilhamento com ladrilhos cerâmicos de grés porcelânico, estilo relevo "PORCELANATTO", capacidade de absorção de água E<0,5%, grupo BIa, 45x90 cm, colocados sobre uma superfície suporte de gesso ou placas de escaiola em paramento interior, através de cimento cola, C1 T, com deslizamento reduzido e tempo de colocação ampliado T80 Especial Yeso "TAU CERÁMICA", sem junta (separação entre ladrilhos entre 1,5 e 3 mm); com cantoneiras de PVC.
Fornecimento e colocação de ladrilhamento com ladrilhos cerâmicos de grés porcelânico, estilo relevo "PORCELANATTO", capacidade de absorção de água E<0,5%, grupo BIa, 45x90 cm, assentes com cimento cola, C1 T, com deslizamento reduzido e tempo de colocação ampliado T80 Especial Yeso "TAU CERÁMICA", através da técnica da dupla colagem, extendido sobre a superfície suporte com palustra. Incluindo p/p de preparação da superfície suporte de gesso ou placas de escaiola, marcação, cortes, e juntas; enchimento de juntas com argamassa técnica superfina colorida, C G2, Line-Fix Superfino "TAU CERÁMICA", para enchimento de juntas de ladrilhos cerâmicos, com junta de entre 1 e 5 mm; com cantoneiras de PVC; acabamento e limpeza final.
Inclui: Preparação da superfície suporte. Aplicação de primário. Marcação de níveis e disposição de ladrilhos. Colocação de mestras ou réguas. Preparação e aplicação do adesivo. Formação de juntas de movimento. Colocação dos ladrilhos. Execução de esquinas. Enchimento de juntas dos ladrilhos. Acabamento e limpeza final.
Critério de medição de projecto: Superfície medida segundo documentação gráfica de Projecto, descontando as aberturas de superfície maior de 3 m². Não foi incrementada a medição por perdas, uma vez que na composição se considerou 5% a mais.
Critério de medição de obra: Medir-se-á a superfície realmente executada segundo especificações de Projecto, descontando as aberturas de superfície maior de 3 m².

| Código | Un | Descrição | Rendimento | Preço | Importância |
|---|---|---|---|---|---|
| mt09mtc030 | l | Primário condicionador de superfície suporte Sol-Prim "TAU CERÁMICA", para a aplicação posterior de adesivos cimentícios. (material) | 0.250 | 4.70 | 1.18 |
| mt09mtc010e | kg | Cimento cola, C1 T, com deslizamento reduzido e tempo de colocação ampliado T80 Especial Yeso, segundo NP EN 12004, "TAU CERÁMICA", para a colocação em camada fina do pavimentos e revestimentos de material cerâmico em interiores e exteriores, composto por cimentos de alta resistência e aditivos específicos, com propriedades tixotrópicas. (material) | 6.000 | 0.20 | 1.20 |
| mt19awa010 | m | Cantoneira de PVC em esquinas de ladrilho. (material) | 0.500 | 1.89 | 0.95 |
| mt18btt010b | m² | Ladrilho cerâmico de grés porcelânico, estilo relevo "PORCELANATTO", capacidade de absorção de água E<0,5%, grupo BIa, 45x90 cm, segundo NP EN 14411. (material) | 1.050 | 48.63 | 51.06 |
| mt09mtc020g | kg | Argamassa técnica superfina colorida, C G2, Line-Fix Superfino "TAU CERÁMICA", para enchimento de juntas de ladrilhos cerâmicos, com junta de entre 1 e 5 mm, segundo NP EN 12004, "TAU CERÁMICA". (material) | 0.500 | 0.87 | 0.44 |
| op00sie030 |  | Serra de disco de diamante, para mesa de trabalho, de corte húmido. | 1.000 | 0.00 | 0.00 |
| op00amo010 |  | Rebarbadora. | 1.000 | 0.00 | 0.00 |
| op00tal010 |  | Berbequim. | 1.000 | 0.00 | 0.00 |
| mo023 | h | Oficial de 1ª ladrilhador (azulejador). (mão de obra) | 0.383 | 2.24 | 0.86 |
| mo057 | h | Ajudante de ladrilhador (azulejador). (mão de obra) | 0.383 | 1.47 | 0.56 |
| % | % | Custos directos complementares | 2 % | 56.25 | 1.13 |
|  |  | Custos directos |  |  | 57.38 |
