# Revestimento com ladrilho cerâmico de grés porcelânico

- Propriedade do ficheiro: CYPE INGENIEROS, S.A.
- Formato: FIEBDC-3/2002
- Âmbito geográfico: Moçambique
- Custos indirectos: 0.03 %
- IVA: 17.00 %

## R Revestimentos

### RC Descontínuos

#### RCG Cerâmicos/Grés

**RCG060** m² Revestimento com ladrilho cerâmico de grés porcelânico, estilo têxtil "PORCELANATTO", capacidade de absorção de água E<0,5%, grupo BIa, 60x60 cm, colocada através do sistema de revestimento misto com ancoragem à vista, duplamente colado e grampo tipo Ómega, sobre camada de regularização (não incluída neste artigo).
Fornecimento e colocação de revestimento com ladrilho cerâmico de grés porcelânico, estilo têxtil "PORCELANATTO", capacidade de absorção de água E<0,5%, grupo BIa, 60x60 cm, segundo NP EN 14411, com processo de rectificação e marcação de bordos; inclusive p/p de elementos de ancoragem (grampos Ómega) e elementos de fixação, colocada sobre camada de regularização (não incluída neste artigo), através do sistema de revestimento misto com ancoragem à vista, utilizando a técnica de dupla colagem com adesivo para ladrilhos cerâmicos T200 Flex-Porcelánico e grampo tipo Ómega, de aço inoxidável AISI304. Incluindo p/p de fixação das ancoragens através de buchas e parafusos.
Inclui: Marcação dos eixos verticais e horizontais das juntas. Aplicação do adesivo cimentício sobre o suporte. Penteado da cola com palustra dentada. Aplicação da cola no dorso do ladrilho cerâmico. Colocação do ladrilho. Fixação da ancoragem de segurança. Posicionamento correcto e aperto da ancoragem de segurança. Formação de juntas de movimento. Tratamento de pontos singulares. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt19pct035ka | m² | Ladrilho cerâmico de grés porcelânico, estilo têxtil "PORCELANATTO", capacidade de absorção de água E<0,5%, grupo BIa, 60x60 cm, segundo NP EN 14411, com processo de rectificação e marcação de bordos; inclusive p/p de elementos de ancoragem (grampos Ómega) e elementos de fixação. (material) | 1.050 | 65.79 | 69.08 |
| mt09mtc010j | kg | Cimento cola melhorado, C2 TE S1, com deslizamento reduzido e tempo de colocação ampliado T200 Flex-Porcelánico, segundo NP EN 12004, "TAU CERÁMICA", para a colocação em camada fina do pavimentos e revestimentos de material cerâmico em interiores e exteriores, composto por cimentos de alta resistência, inertes seleccionados e alto conteúdo de resinas sintéticas. (material) | 5.000 | 0.50 | 2.50 |
| mt09mtc020a | kg | Argamassa técnica colorida, C G2, Line-Fix "TAU CERÁMICA", para enchimento de juntas de ladrilhos cerâmicos, com junta de entre 3 e 15 mm, segundo NP EN 12004, "TAU CERÁMICA". (material) | 4.000 | 0.80 | 3.20 |
| op00sie030 |  | Serra de disco de diamante, para mesa de trabalho, de corte húmido. | 1.000 | 0.00 | 0.00 |
| mo013 | h | Oficial de 1ª montador de revestimentos cerâmicos. (mão de obra) | 1.160 | 2.32 | 2.69 |
| mo076 | h | Ajudante de montador de revestimentos cerâmicos. (mão de obra) | 1.160 | 1.47 | 1.71 |
| % | % | Custos directos complementares | 2 % | 79.18 | 1.58 |
|  |  | Custos directos |  |  | 80.76 |
