# Revestimento de paramento vertical

- Propriedade do ficheiro: CYPE INGENIEROS, S.A.
- Formato: FIEBDC-3/2002
- Âmbito geográfico: Moçambique
- Moeda: MZN
- Custos indirectos: 3.00 %
- IVA: 17.00 %

## R Revestimentos

### RC Descontínuos

#### RCP De pedra natural

**RCP100** m² Revestimento de paramento vertical, até 3 m de altura, com placas de mármore Amarillo Marés com a qualidade exigida pelo método de classificação de "LEVANTINA", acabamento amaciado, de 60x40x2 cm, coladas com cimento cola melhorado, C2 TE, com deslizamento reduzido e tempo de colocação ampliado; e enchimento de juntas com argamassa de juntas cimentosa, CG1, para junta mínima (entre 1,5 e 3 mm), com a mesma tonalidade das peças.
Fornecimento e colocação de revestimento em paramento vertical, até 3 m de altura, com placas de mármore Amarillo Marés com a qualidade exigida pelo método de classificação de "LEVANTINA", acabamento amaciado, de 60x40x2 cm, cor cinzento amarelado, coladas ao paramento suporte com cimento cola melhorado, C2 TE, com deslizamento reduzido e tempo de colocação ampliado, cinzento. Enchimento de juntas com argamassa de juntas cimentosa, CG1, para junta mínima (entre 1,5 e 3 mm), com a mesma tonalidade das peças. Inclusive p/p de preparação prévia das placas e o paramento suporte, formação de caixas, cortes, remates de cantos, realização de encontros com outros materiais, juntas, cruzetas de PVC e peças especiais.
Inclui: Implantação das placas no paramento conforme estereotomia indicada. Preparação da pedra natural e do paramento a revestir. Espalhamento da pasta adesiva sobre o paramento. Colocação das placas por fiadas, dispondo cruzetas de plástico nos vértices. Colocação das placas por fiadas, dispondo cruzetas de plástico nos vértices. Verificação do aprumo, nível e alinhamento da fiada de placas. Colocação das seguintes fiadas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt18lev030aaeb | m² | Placa de mármore Amarillo Marés com a qualidade exigida pelo método de classificação de "LEVANTINA", acabamento amaciado, de 60x40x2 cm, cor cinzento amarelado, procedente de Carravasa em La Romana, Alicante (Espanha); segundo NP EN 1469. (material) | 1.050 | 3237.51 | 3399.39 |
| mt19paj010 | m² | Repercussão por ancoragem com grampos de aço inoxidável de 5 mm, em revestimento de paramentos com materiais pétreos. (material) | 1.000 | 198.67 | 198.67 |
| mt09mcr021q | kg | Cimento cola melhorado, C2 TE, com deslizamento reduzido e tempo de colocação ampliado, segundo NP EN 12004, cor cinzento. (material) | 2.500 | 17.83 | 44.58 |
| mt18acc050b | Ud | Cruzetas de PVC para separação entre 3 e 15 mm. (material) | 12.000 | 1.69 | 20.28 |
| mt09mcr060c | kg | Argamassa de juntas cimentosa, CG1, para junta mínima entre 1,5 e 3 mm, segundo EN 13888. (material) | 0.100 | 20.79 | 2.08 |
| op00sie030 |  | Serra de disco de diamante, para mesa de trabalho, de corte húmido. | 1.000 | 0.00 | 0.00 |
| op00tal010 |  | Berbequim. | 1.000 | 0.00 | 0.00 |
| mo022 | h | Oficial de 1ª colocador de pedra natural. (mão de obra) | 0.847 | 69.28 | 58.68 |
| mo060 | h | Ajudante de colocador de pedra natural. (mão de obra) | 0.847 | 51.01 | 43.21 |
| % | % | Custos directos complementares | 2 % | 3766.89 | 75.34 |
|  |  | Custos directos |  |  | 3842.23 |
