# Laca nitrocelulósica de aspecto acetinado, aplicada em duas demãos através de pistola sobre grades e guardas

- Propriedade do ficheiro: CYPE INGENIEROS, S.A.
- Formato: FIEBDC-3/2002
- Âmbito geográfico: Moçambique
- Moeda: MZN
- Custos indirectos: 3.00 %
- IVA: 17.00 %

## R Revestimentos

### RM Pinturas e tratamentos em madeira

#### RML Lacas

**RML010** m² Laca nitrocelulósica de aspecto acetinado, aplicada em duas demãos através de pistola sobre grades e guardas.
Preparação e pintura de grades e guardas de madeira com laca nitrocelulósica de aspecto acetinado, através da realização das seguintes operações: vedação de nós; lixagem fina da zona vedada após o tempo de secagem; aplicação de uma demão de primário com um rendimento de 0,3 kg/m²; correcção de imperfeições com pasta e lixagem esmerada passado o tempo de secagem; e aplicação de duas demãos de acabamento de laca à pistola com um rendimento de 0,125 l/m² cada uma de elas. Incluindo p/p de limpeza prévia do suporte.
Inclui: Preparação e limpeza da superfície suporte. Aplicação de uma demão de primário. Emassamento e lixagem. Aplicação de duas demãos de acabamento.
Critério de medição de projecto: Superfície medida segundo documentação gráfica de Projecto, sem descontar aberturas, considerando a superfície que contêm, definida pelas suas dimensiones máximas, numa só face.
Critério de medição de obra: Medir-se-á a superfície realmente executada segundo especificações de Projecto, numa só face, considerando a superfície que contêm, definida pelas suas dimensiones máximas.

| Código | Un | Descrição | Rendimento | Preço | Importância |
|---|---|---|---|---|---|
| mt27tma020 | kg | Primário para poros abertos (fundo). (material) | 0.600 | 471.70 | 283.02 |
| mt27lwa020 | kg | Dissolvente especial para lacas. (material) | 0.300 | 247.65 | 74.30 |
| mt27lni010b | l | Laca nitrocelulósica acetinada sintética transparente. (material) | 0.250 | 954.30 | 238.58 |
| op00dec010 |  | Soprador. | 1.000 | 0.00 | 0.00 |
| op00tal020 |  | Berbequim com misturador. | 1.000 | 0.00 | 0.00 |
| mo038 | h | Oficial de 1ª pintor. (mão de obra) | 0.371 | 98.39 | 36.50 |
| mo076 | h | Ajudante de pintor. (mão de obra) | 0.371 | 73.13 | 27.13 |
| % | % | Custos directos complementares | 2 % | 659.53 | 13.19 |
|  |  | Custos directos |  |  | 672.72 |
