# Soleira seca F154.es "KNAUF" Aquapanel Floor formada por placas de cimento Aquapanel Floor MF, com camada de amortecimento de lã de rocha, de 32 mm de espessura total

- Propriedade do ficheiro: CYPE INGENIEROS, S.A.
- Formato: FIEBDC-3/2002
- Âmbito geográfico: Moçambique
- Custos indirectos: 3.00 %
- IVA: 17.00 %

## R Revestimentos

### RS Pavimentos

#### RSB Bases de pavimento e grandes acrescentos

**RSB040** m² Soleira seca F154.es "KNAUF" Aquapanel Floor formada por placas de cimento Aquapanel Floor MF, com camada de amortecimento de lã de rocha, de 32 mm de espessura total.
Fornecimento e colocação de soleira seca F154.es "KNAUF" Aquapanel Floor, sobre laje de betão devidamente nivelada (não incluída neste preço), formada por elemento composto Aquapanel Floor MF, placa de 22 + 11 mm de espessura, de 570x870 mm, com alma de cimento Portland com aditivos, com bordos macho-fêmea para a colagem e/ou aparafusamento entre si e com uma lâmina de lã de rocha de 11 mm colada à base, apoiada sobre barreira de vapor constituída por filme de polietileno de 0,2 mm de espessura, previamente colocado sobre a laje. Inclusive p/p de fita perimetral, camada de nivelação com granulado base Aquapanel Floor, cola, parafusos e aplicação de primário em toda a sua superfície com Indoor antes de aplicar sobre ela qualquer dos revestimentos compatíveis com o sistema.
Inclui: Colocação do filme de polietileno. Colocação da fita perimetral. Colocação do granulado base. Colocação das placas. Tratamento e acabamento superficial.
Critério de medição de projecto: Superfície medida segundo documentação gráfica de Projecto.
Critério de medição de obra: Medir-se-á a superfície realmente executada segundo especificações de Projecto, sem deduzir a superfície ocupada pelos pilares situados dentro do seu perímetro.

| Código | Un | Descrição | Rendimento | Preço | Importância |
|---|---|---|---|---|---|
| mt18mva080 | m² | Filme de polietileno de 0,2 mm de espessura, para utilização como barreira de vapor. (material) | 1.100 | 0.39 | 0.43 |
| mt12psk040b | m | Fita perimetral de lã de rocha "KNAUF" de 12 mm de espessura e 100 mm de largura. (material) | 1.000 | 2.76 | 2.76 |
| mt12paf040 | l | Granulado base Aquapanel Floor "KNAUF". (material) | 10.000 | 1.27 | 12.70 |
| mt12paf010d | m² | Placa Aquapanel Floor MF "KNAUF" elemento composto, de 22 + 11 mm de espessura, 600x900 mm, com alma de cimento Portland com aditivos, com bordos macho-fêmea para a colagem e/ou aparafusamento entre si e com uma lâmina de lã de rocha de 11 mm colada à base. (material) | 1.000 | 38.73 | 38.73 |
| mt12paf015 | Ud | Lingueta de PVC, para união de placas Aquapanel Floor "KNAUF". (material) | 7.000 | 0.13 | 0.91 |
| mt12paf030 | kg | Cola Aquapanel Floor "KNAUF". (material) | 0.070 | 20.91 | 1.46 |
| mt12pak080a | kg | Primário superficial Aquapanel Indoor "KNAUF". (material) | 0.200 | 5.38 | 1.08 |
| op00ato010 |  | Aparafusadora. | 1.000 | 0.00 | 0.00 |
| op00tal010 |  | Berbequim. | 1.000 | 0.00 | 0.00 |
| op00sie010 |  | Serra tico-tico. | 1.000 | 0.00 | 0.00 |
| mo053 | h | Oficial de 1ª montador de pré-fabricados interiores. (mão de obra) | 0.434 | 2.14 | 0.93 |
| mo100 | h | Ajudante de montador de pré-fabricados interiores. (mão de obra) | 0.434 | 1.52 | 0.66 |
| % | % | Custos directos complementares | 2 % | 59.66 | 1.19 |
|  |  | Custos directos |  |  | 60.85 |
