# Espelho de cor de 3 mm de espessura, acabamento biselado, fixado com massa ao paramento

- Propriedade do ficheiro: CYPE INGENIEROS, S.A.
- Formato: FIEBDC-3/2002
- Âmbito geográfico: Moçambique
- Moeda: MZN
- Custos indirectos: 3.00 %
- IVA: 17.00 %

## R Revestimentos

### RV Vidros

#### RVE Planos: espelhos

**RVE010** m² Espelho de cor de 3 mm de espessura, acabamento biselado, fixado com massa ao paramento.
Fornecimento e colocação de espelho de cor de 3 mm de espessura, com tinta de protecção, cor prata, pela sua face posterior, fixado com massa ao paramento. Incluindo tratamento perimetral dos bordos, biselado perimetral, e massa.
Inclui: Limpeza e preparação do suporte. Aplicação da massa. Colocação do espelho. Limpeza final.
Critério de medição de projecto: Superfície medida segundo documentação gráfica de Projecto.
Critério de medição de obra: Medir-se-á a superfície realmente executada segundo especificações de Projecto.

| Código | Un | Descrição | Rendimento | Preço | Importância |
|---|---|---|---|---|---|
| mt21vsj020c | m² | Espelho cor bronze, 3 mm. (material) | 1.005 | 4792.95 | 4816.91 |
| mt21vva030 | m | Tratamento dos bordos do espelho. (material) | 4.000 | 209.97 | 839.88 |
| mt21vva031 | m | Biselado do espelho. (material) | 4.000 | 329.57 | 1318.28 |
| mt21vva012 | l | Vedante de aplicação com pistola, de base neutra monocomponente. (material) | 0.105 | 1337.46 | 140.43 |
| mo055 | h | Oficial de 1ª vidraceiro. (mão de obra) | 0.561 | 104.52 | 58.64 |
| % | % | Custos directos complementares | 2 % | 7174.14 | 143.48 |
|  |  | Custos directos |  |  | 7317.62 |
