# Protector linear de vinil

- Propriedade do ficheiro: CYPE INGENIEROS, S.A.
- Formato: FIEBDC-3/2002
- Âmbito geográfico: Moçambique
- Moeda: MZN
- Custos indirectos: 3.00 %
- IVA: 17.00 %

## S Equipamentos fixos e sinalização

### SD Protecções

#### SDF Protectores lineares para paramentos verticais

**SDF010** m Protector linear de vinil.
Protector linear curvo, de 200x25 mm, formado por: um perfil de alumínio, fixado com parafusos e buchas de expansão ao paramento, protecção de vinil de 2 mm de espessura, de cor laranja, fixada através de clipe ao perfil de alumínio e remate nos seus extremos com tampas de ABS.
Inclui: Marcação dos pontos de fixação. Fixação das consolas ao paramento. Inserção do perfil amortecedor. Fixação do perfil de alumínio. Colocação da protecção de vinil. Colocação das tampas nos extremos.
Critério de medição de projecto: Comprimento medido entre eixos, segundo documentação gráfica de Projecto.
Critério de medição de obra: Medir-se-á, a eixos, o comprimento realmente executado segundo especificações de Projecto.

| Código | Un | Descrição | Rendimento | Preço | Importância |
|---|---|---|---|---|---|
| mt53pdi020hb | m | Protector linear curvo, de 200x25 mm, formado por: um perfil de alumínio, no qual se insere outro perfil amortecedor de borracha, parafusos e buchas de expansão, protecção de vinil de 2 mm de espessura, de cor laranja, Euroclasse B-s1, d0 de reacção ao fogo, segundo NP EN 13501-1, clipes e tampas de ABS para remate nos seus extremos. (material) | 1.050 | 3898.00 | 4092.90 |
| mo011 | h | Oficial de 1ª montador. (mão de obra) | 0.111 | 136.52 | 15.15 |
| mo080 | h | Ajudante de montador. (mão de obra) | 0.111 | 99.31 | 11.02 |
| % | % | Custos directos complementares | 2 % | 4119.07 | 82.38 |
|  |  | Custos directos |  |  | 4201.45 |
