# Escada com corrimões de aço inoxidável em piscinas

- Propriedade do ficheiro: CYPE INGENIEROS, S.A.
- Formato: FIEBDC-3/2002
- Âmbito geográfico: Moçambique
- Custos indirectos: 3.00 %
- IVA: 17.00 %

## U Infra-estruturas no logradouro

### UP Piscinas

#### UPE Equipamentos

**UPE010** Ud Escada com corrimões de aço inoxidável em piscinas.
Fornecimento e colocação de escada para saída de piscina executada com tubo de 43 mm de diâmetro de aço inoxidável AISI-304 acabamento polido brilhante, com 4 degraus estampados anti-deslizantes e corrimão assimétrico, barras metálicas de fixação, juntas elásticas, tacos de fixação, parafusos e embelezadores. Inclusive p/p de ligação à tomada de terra independente com placa de aço galvanizado, cabo de cobre de 35 mm², uniões através de soldadura aluminotérmica, caixa de verificação e ponte de prova. Totalmente montada e verificada.
Inclui: Montagem do ponto de ligação à terra. Colocação e fixação de acessórios e peças especiais.
Critério de medição de projecto: Número de unidades previstas, segundo documentação gráfica de Projecto.
Critério de medição de obra: Medir-se-á o número de unidades realmente executadas segundo especificações de Projecto.

| Código | Un | Descrição | Rendimento | Preço | Importância |
|---|---|---|---|---|---|
| mt35ttc010b | m | Condutor de cobre nu, de 35 mm². (material) | 6.000 | 3.68 | 22.08 |
| mt35tte030a | Ud | Placa de aço galvanizado para tomada de terra, de 500x500x3 mm, com borne de ligação. (material) | 1.000 | 42.61 | 42.61 |
| mt47pep010f | Ud | Escada para saída de piscina realizada com tubo de 43 mm de diâmetro de aço inoxidável AISI-304, acabamento polido brilhante, com 4 degraus e corrimão assimétrico, inclusive barras metálicas de fixação, juntas elásticas, buchas de ancoragem, parafusos e embelezadores. (material) | 1.000 | 270.44 | 270.44 |
| mt09moe040 | Ud | Argamassa expansiva. (material) | 2.000 | 3.21 | 6.42 |
| mt35www020 | Ud | Material auxiliar para instalações de tomada de terra. (material) | 2.000 | 1.51 | 3.02 |
| mo003 | h | Oficial de 1ª electricista. (mão de obra) | 1.345 | 2.14 | 2.88 |
| mo102 | h | Ajudante de electricista. (mão de obra) | 1.345 | 1.52 | 2.04 |
| mo041 | h | Oficial de 1ª construção de obra civil. (mão de obra) | 2.241 | 2.07 | 4.64 |
| mo087 | h | Ajudante de construção de obra civil. (mão de obra) | 2.241 | 1.52 | 3.41 |
| % | % | Custos directos complementares | 2 % | 357.54 | 7.15 |
|  |  | Custos directos |  |  | 364.69 |
