# Cadeira alta para socorrista de piscina

- Propriedade do ficheiro: CYPE INGENIEROS, S.A.
- Formato: FIEBDC-3/2002
- Âmbito geográfico: Moçambique
- Moeda: MZN
- Custos indirectos: 3.00 %
- IVA: 17.00 %

## U Infra-estruturas no logradouro

### UP Piscinas

#### UPE Equipamentos

**UPE060** Ud Cadeira alta para socorrista de piscina, de tubo de 43 mm de diâmetro, de aço inoxidável AISI 304, acabamento polido brilhante, com suporte para guarda-sol, degraus, plataforma, assento de material plástico e base com rodas.
Cadeira alta para socorrista de piscina, de tubo de 43 mm de diâmetro, de aço inoxidável AISI 304, acabamento polido brilhante, com suporte para guarda-sol, degraus, plataforma, assento de material plástico e base com rodas. Totalmente montada e testada pela empresa instaladora.
Inclui: Montagem e fixação dos componentes.
Critério de medição de projecto: Número de unidades previstas, segundo documentação gráfica de Projecto.
Critério de medição de obra: Medir-se-á o número de unidades realmente executadas segundo especificações de Projecto.

| Código | Un | Descrição | Rendimento | Preço | Importância |
|---|---|---|---|---|---|
| mt47pep060b | Ud | Cadeira alta para socorrista de piscina, de tubo de 43 mm de diâmetro, de aço inoxidável AISI 304, acabamento polido brilhante, com suporte para guarda-sol, degraus, plataforma, assento de material plástico e base com rodas. (material) | 1.000 | 151280.91 | 151280.91 |
| mo080 | h | Ajudante de montador. (mão de obra) | 1.123 | 73.13 | 82.12 |
| % | % | Custos directos complementares | 2 % | 151363.03 | 3027.26 |
|  |  | Custos directos |  |  | 154390.29 |
