# Projector subaquático para piscina pré-fabricada

- Propriedade do ficheiro: CYPE INGENIEROS, S.A.
- Formato: FIEBDC-3/2002
- Âmbito geográfico: Moçambique
- Moeda: MZN
- Custos indirectos: 3.00 %
- IVA: 17.00 %

## U Infra-estruturas no logradouro

### UP Piscinas

#### UPI Equipamentos de iluminação

**UPI021** Ud Projector subaquático para piscina pré-fabricada.
Projector de luz branca, de plástico, de cor branca, de 14,5 W de potência, classe de eficiência energética E, temperatura de cor 3000 K, fluxo luminoso 1485 lúmens, alimentação a 12 V, protecção IP68, para piscina pré-fabricada, com fixação através de cruz, buchas e parafusos. Inclusive acessórios, ganchos e material auxiliar.
Inclui: Montagem e fixação. Ligação. Verificação do seu correcto funcionamento.
Critério de medição de projecto: Número de unidades previstas, segundo documentação gráfica de Projecto.
Critério de medição de obra: Medir-se-á o número de unidades realmente executadas segundo especificações de Projecto.

| Código | Un | Descrição | Rendimento | Preço | Importância |
|---|---|---|---|---|---|
| mt47pil130aa | Ud | Projector de luz branca, de plástico, de cor branca, de 14,5 W de potência, classe de eficiência energética E, temperatura de cor 3000 K, fluxo luminoso 1485 lúmens, alimentação a 12 V, protecção IP68, para piscina pré-fabricada, com fixação através de cruz, buchas e parafusos. (material) | 1.000 | 14953.08 | 14953.08 |
| mt34www011 | Ud | Material auxiliar para instalação de dispositivo de iluminação. (material) | 1.000 | 86.82 | 86.82 |
| mo003 | h | Oficial de 1ª electricista. (mão de obra) | 0.446 | 138.06 | 61.57 |
| mo102 | h | Ajudante de electricista. (mão de obra) | 0.446 | 100.25 | 44.71 |
| % | % | Custos directos complementares | 2 % | 15146.18 | 302.92 |
|  |  | Custos directos |  |  | 15449.10 |
