# Revestimento de ladrilho de grés cor azul, acabamento anti-deslizante classe C, de 24,5x12x9 mm, em tanques de piscina

- Propriedade do ficheiro: CYPE INGENIEROS, S.A.
- Formato: FIEBDC-3/2002
- Âmbito geográfico: Moçambique
- Custos indirectos: 3.00 %
- IVA: 17.00 %

## U Infra-estruturas no logradouro

### UP Piscinas

#### UPT Revestimentos

**UPT020** m² Revestimento de ladrilho de grés cor azul, acabamento anti-deslizante classe C, de 24,5x12x9 mm, em tanques de piscina.
Fornecimento e colocação de revestimento de ladrilho de grés cor azul, acabamento anti-deslizante classe C, de 24,5x12x9 mm em pavimentos e paredes de tanques de piscinas, assentes com cimento cola normal, C2 TE, com deslizamento reduzido e tempo de colocação ampliado, cor branca, sobre emboço previamente executado de argamassa de cimento, confeccionada em obra, com aditivo hidrófugo, dosificação 1:3 e enchimento de juntas com argamassa de juntas de resinas reactivas RG, para junta aberta entre 3 e 15 mm. Incluindo p/p de cortes e limpeza final.
Inclui: Limpeza e humidificação do paramento a revestir. Emboço previamente executado do paramento. Colocação de um régua horizontal no início da colocação dos azulejos. Marcação da disposição das peças no paramento para posterior colocação. Colocação das peças utilizando palustra de borracha. Enchimento de juntas com leitada de cimento. Limpeza do paramento.
Critério de medição de projecto: Superfície medida segundo documentação gráfica de Projecto.
Critério de medição de obra: Medir-se-á a superfície realmente executada segundo especificações de Projecto.

| Código | Un | Descrição | Rendimento | Preço | Importância |
|---|---|---|---|---|---|
| mt18bdk010iu | m² | Ladrilho de grés cor azul, acabamento anti-deslizante classe C, de 24,5x12x9 mm. (material) | 1.000 | 14.11 | 14.11 |
| mt08aaa010a | m³ | Água. (material) | 0.006 | 1.38 | 0.01 |
| mt01arg005a | t | Areia de pedreira, para argamassa preparada em obra. (material) | 0.044 | 14.27 | 0.63 |
| mt08cem000n | kg | Cimento cinzento em sacos. (material) | 13.500 | 0.11 | 1.49 |
| mt08adt010 | kg | Aditivo hidrófugo para impermeabilização de argamassas ou betões. (material) | 0.270 | 1.10 | 0.30 |
| mt47pre010 | Ud | Material complementar para revestimento de piscinas. (material) | 1.000 | 0.98 | 0.98 |
| mt09mcr021r | kg | Cimento cola melhorado, C2 TE, com deslizamento reduzido e tempo de colocação ampliado, segundo NP EN 12004, cor branca. (material) | 4.000 | 0.61 | 2.44 |
| mt09mcr080a | kg | Argamassa de juntas de resinas reactivas RG, para junta aberta entre 3 e 15 mm, segundo EN 13888. (material) | 0.500 | 8.95 | 4.48 |
| mq06hor010 | h | Betoneira. (equipamento) | 0.021 | 1.18 | 0.02 |
| mo024 | h | Oficial de 1ª ladrilhador (azulejador). (mão de obra) | 0.728 | 2.07 | 1.51 |
| mo062 | h | Ajudante de ladrilhador (azulejador). (mão de obra) | 0.801 | 1.52 | 1.22 |
| % | % | Custos directos complementares | 3 % | 27.19 | 0.82 |
|  |  | Custos directos |  |  | 28.01 |
