# Barreira acústica

- Propriedade do ficheiro: CYPE INGENIEROS, S.A.
- Formato: FIEBDC-3/2002
- Âmbito geográfico: Moçambique
- Custos indirectos: 3.00 %
- IVA: 17.00 %

## U Infra-estruturas no logradouro

### UT Protecções e sinalização

#### UTP Barreiras acústicas

**UTP010** m² Barreira acústica, realizada com painéis modulares, modelo Noi Stop Wood "ROCKWOOL", de 200x90x11,6 cm, com isolamento a sons aéreos 24 dB, segundo NP EN 1793-2, formados por núcleo de lã de rocha revestido numa das suas faces com um véu preto, colocado entre duas camadas de 15 mm de espessura de madeira tratada para o exterior, fixada a uma base de betão C20/25 (X0(P); D25; S2; Cl 1,0).
Fornecimento e colocação de barreira acústica, realizada com painéis modulares, modelo Noi Stop Wood "ROCKWOOL", de 200x90x11,6 cm, com isolamento a sons aéreos 24 dB, segundo NP EN 1793-2, formados por núcleo de lã de rocha revestido numa das suas faces com um véu preto, colocado entre duas camadas de 15 mm de espessura de madeira tratada para o exterior, fixada a uma base de betão C20/25 (X0(P); D25; S2; Cl 1,0). Incluindo p/p de escavação, marcação e nivelamento de perfis, betonagem da base de apoio, execução de juntas de neopreno e limpeza final.
Inclui: Escavação. Execução da base de betão. Colocação e nivelamento de perfis. Instalação dos painéis por encaixe e deslizamento sobre os perfis já nivelados. Execução de juntas de neopreno. Limpeza final.
Critério de medição de projecto: Superfície medida em projecção vertical, segundo documentação gráfica de Projecto.
Critério de medição de obra: Medir-se-á, em projecção vertical, a superfície realmente executada segundo especificações de Projecto.

| Código | Un | Descrição | Rendimento | Preço | Importância |
|---|---|---|---|---|---|
| mt16lrb010gb | m² | Painel modular para barreira acústica, modelo Noi Stop Wood "ROCKWOOL", acabamento Elba, cor verde de 200x90x11,6 cm, com isolamento a sons aéreos 24 dB, segundo NP EN 1793-2, formado por núcleo de lã de rocha revestido numa das suas faces com um véu preto, colocado entre duas camadas de 15 mm de espessura de madeira tratada para o exterior; incluindo suportes para facilitar o crescimento da vegetação e a integração paisagística. (material) | 1.050 | 219.31 | 230.28 |
| mt10hmf020Pa | m³ | Betão simples C20/25 (X0(P); D25; S2; Cl 1,0), fabricado em central, segundo NP EN 206-1. (material) | 0.040 | 92.28 | 3.69 |
| op00tal010 |  | Berbequim. | 1.000 | 0.00 | 0.00 |
| op00ato010 |  | Aparafusadora. | 1.000 | 0.00 | 0.00 |
| au00auh040 |  | Vibrador de betão, eléctrico. | 1.000 | 0.00 | 0.00 |
| mo019 | h | Oficial de 1ª construção. (mão de obra) | 0.518 | 2.24 | 1.16 |
| mo075 | h | Ajudante de construção. (mão de obra) | 0.518 | 1.47 | 0.76 |
| % | % | Custos directos complementares | 2 % | 235.89 | 4.72 |
|  |  | Custos directos |  |  | 240.61 |
