# Grade tradicional de perfis metálicos para vedação de terreno, sobre parede de alvenaria com pilastras intermédias

- Propriedade do ficheiro: CYPE INGENIEROS, S.A.
- Formato: FIEBDC-3/2002
- Âmbito geográfico: Moçambique
- Moeda: MZN
- Custos indirectos: 3.00 %
- IVA: 17.00 %

## U Infra-estruturas no logradouro

### UV Vedações

#### UVR Grades tradicionais

**UVR010** m Grade tradicional de perfis metálicos para vedação de terreno, sobre parede de alvenaria com pilastras intermédias.
Vedação sobre parede de alvenaria com pilastras intermédias, formada por grade tradicional composta de barras horizontais de secção quadrada de perfil maciço de aço laminado a quente de 12x12 mm fixadas com parafusos às pilastras intermédias, barras verticais de secção quadrada de perfil maciço de aço laminado a quente de 12x12 mm de 1 m de altura e postes do mesmo material encastrados em muros de alvenaria. Inclusive argamassa de cimento para assentamento dos postes.
Critérios considerados na determinação do preço da unidade de obra: O preço não inclui o muro nem as pilastras intermédias.
Inclui: Marcação. Preparação dos pontos de ancoragem. Disposição dos tramos da grade. Aprumo e nivelamento dos tramos. Fixação dos tramos através da ancoragem dos seus elementos.
Critério de medição de projecto: Comprimento medido segundo documentação gráfica de Projecto, descontando o comprimento das aberturas de portas e cancelas.
Critério de medição de obra: Medir-se-á o comprimento realmente executado segundo especificações de Projecto, descontando o comprimento das aberturas de portas e cancelas.

| Código | Un | Descrição | Rendimento | Preço | Importância |
|---|---|---|---|---|---|
| mt26aac010aa | m | Secção quadrada de perfil maciço de aço laminado a quente de 12x12 mm, montado em oficina com tratamento anticorrosão segundo NP EN ISO 1461 e primário SHOP-PRIMER à base de resina polivinil-butiral com uma espessura média de recobrimento de 20 microns. (material) | 11.250 | 537.63 | 6048.34 |
| mt26aaa033a | Ud | Ancoragem mecânica com bucha de nylon e parafuso de aço galvanizado, de cabeça escareada. (material) | 2.000 | 27.55 | 55.10 |
| mt08aaa010a | m³ | Água. (material) | 0.006 | 68.32 | 0.41 |
| mt01arg005a | t | Areia de pedreira, para argamassa preparada em obra. (material) | 0.015 | 713.98 | 10.71 |
| mt08cem000n | kg | Cimento cinzento em sacos. (material) | 3.800 | 5.62 | 21.36 |
| mt08adt010 | kg | Aditivo hidrófugo para impermeabilização de argamassas ou betões. (material) | 0.076 | 54.66 | 4.15 |
| mq06hor010 | h | Betoneira eléctrica com uma capacidade de amassadura de 160 l. (equipamento) | 0.007 | 122.29 | 0.86 |
| mo018 | h | Oficial de 1ª serralheiro. (mão de obra) | 0.501 | 134.60 | 67.43 |
| mo059 | h | Ajudante de serralheiro. (mão de obra) | 0.501 | 99.50 | 49.85 |
| mo041 | h | Oficial de 1ª construção de obra civil. (mão de obra) | 0.501 | 132.85 | 66.56 |
| mo087 | h | Ajudante de construção de obra civil. (mão de obra) | 0.591 | 99.31 | 58.69 |
| % | % | Custos directos complementares | 2 % | 6383.46 | 127.67 |
|  |  | Custos directos |  |  | 6511.13 |
