# Demolição de parede de fachada formada por painéis pré-fabricados de betão até 20 cm de espessura

- Propriedade do ficheiro: CYPE INGENIEROS, S.A.
- Formato: FIEBDC-3/2002
- Âmbito geográfico: Moçambique
- Moeda: MZN
- Custos indirectos: 3.00 %
- IVA: 17.00 %

**DFP010** m² Demolição de parede de fachada formada por painéis pré-fabricados de betão até 20 cm de espessura, colocados em posição vertical, com meios mecânicos, sem deteriorar os elementos construtivos aos quais estão fixados, e carga mecânica para camião ou contentor.
Demolição de parede de fachada formada por painéis pré-fabricados de betão até 20 cm de espessura, colocados em posição vertical, com meios mecânicos, sem deteriorar os elementos construtivos aos quais estão fixados, e carga mecânica para camião ou contentor.
Inclui: Demolição do elemento. Fragmentação do entulho em peças manejáveis. Remoção e acumulação de entulho. Limpeza dos restos da obra. Carga mecânica de entulho para camião ou contentor.
Critério de medição de projecto: Superfície medida segundo documentação gráfica de Projecto.
Critério de medição de obra: Medir-se-á a superfície realmente demolida segundo especificações de Projecto.

| Código | Un | Descrição | Rendimento | Preço | Importância |
|---|---|---|---|---|---|
| mq05mai030 | h | Martelo pneumático. (equipamento) | 0.257 | 127.66 | 32.81 |
| mq05pdm110 | h | Compressor portátil diesel média pressão 10 m³/min. (equipamento) | 0.128 | 216.53 | 27.72 |
| mq01pan010a | h | Pá carregadora sobre pneus de 120 kW/1,9 m³. (equipamento) | 0.002 | 1258.79 | 2.52 |
| mq07gte010f | h | Autogrua de braço telescópico com uma capacidade de elevação de 60 t e 58 m de altura máxima de trabalho. (equipamento) | 0.051 | 3535.77 | 180.32 |
| mq08sol010 | h | Equipamento de oxicorte, com acetileno como combustível e oxigénio como comburente. (equipamento) | 0.051 | 230.71 | 11.77 |
| mo019 | h | Oficial de 1ª soldador. (mão de obra) | 0.057 | 99.76 | 5.69 |
| mo112 | h | Operário especializado construção. (mão de obra) | 0.114 | 71.52 | 8.15 |
| mo113 | h | Operário não qualificado construção. (mão de obra) | 0.285 | 70.26 | 20.02 |
| % | % | Custos directos complementares | 2 % | 289.00 | 5.78 |
|  |  | Custos directos |  |  | 294.78 |
