# Desmontagem de placas translúcidas de clarabóia de duas águas de menos de 3 m de vão máximo

- Propriedade do ficheiro: CYPE INGENIEROS, S.A.
- Formato: FIEBDC-3/2002
- Âmbito geográfico: Moçambique
- Moeda: MZN
- Custos indirectos: 3.00 %
- IVA: 17.00 %

**DQL030** m² Desmontagem de placas translúcidas de clarabóia de duas águas de menos de 3 m de vão máximo, com meios manuais, sem afectar a estabilidade dos elementos constructivos contiguos, e carga manual para camião ou contentor.
Desmontagem de placas translúcidas de clarabóia de duas águas de menos de 3 m de vão máximo, com meios manuais, sem afectar a estabilidade dos elementos constructivos contiguos, e carga manual para camião ou contentor.
Inclui: Desmontagem do elemento. Remoção e armazenamento do material desmontado. Limpeza dos restos da obra. Carga manual do material desmontado e restos da obra para camião ou contentor.
Critério de medição de projecto: Superfície medida segundo documentação gráfica de Projecto.
Critério de medição de obra: Será medida a superfície realmente desmontada segundo especificações de Projecto.

| Código | Un | Descrição | Rendimento | Preço | Importância |
|---|---|---|---|---|---|
| mo113 | h | Operário não qualificado construção. (mão de obra) | 0.171 | 70.26 | 12.01 |
| % | % | Custos directos complementares | 2 % | 12.01 | 0.24 |
|  |  | Custos directos |  |  | 12.25 |
